# GV Böhl-Iggelheim, Katzenloch
Angebotsaufforderung (GAEB DA XML 3.2, DA83)
Projekt: 7253
Währung: EUR
Vergabeart: Verhandlungsverfahren
Auftraggeber: Gemeindeverwaltung Böhl-Iggelheim, Am Schwarzweiher 7, 67459 Böhl-Iggelheim; DV-Nummer: 7253_L01; Vergabenummer: 7253_L01
Erstellt mit: BECHMANN AVA 2024.80/ GXML Toolbox V3.3 R20210630, BECHMANN AVA 2024.80, 13.08.2026

## LEISTUNGSVERZEICHNIS
LEISTUNGSVERZEICHNIS

Bauvorhaben:  WASSERRÜCKHALT UND GRUNDWASSERNEUBILDUNG
  AM KATZENLOCH, IGGELHEIM

Bauherr:  Gemeindeverwaltung Böhl-Iggelheim

  Am Schwarzweiher 7
  67459 Böhl-Iggelheim

Leistungen  -  Landschaftsbauarbeiten
        -  Erdarbeiten
        -  Entwässerungskanalarbeiten
        -  Betonarbeiten
        -  Straßen- und Wegebauarbeiten

## Allgemeine Vorbemerkungen zum Leistungsverzeichnis
Allgemeine Vorbemerkungen zum Leistungsverzeichnis

1. Eigentumsübertragung
Soweit im Leistungsverzeichnis nicht vorgeschrieben, sind alle Materialien (Bauabfälle und Bauschutt) mit dem Aufbrechen, Abklopfen, Lösen, Ausbauen, Abbrechen oder Aufnehmen sowie das Räumgut, z. B. Hecken, Büsche, Wurzelwerk, Wurzelstöcke, Unrat etc., durch den AN fachgerecht zu entsorgen.

2. Lieferung von Boden/Baustoffe
Zur Leistung gehört auch die Lieferung von Boden und Fels, für die Auflager - und Leitungszonen, sowie des fehlenden Bodens zum Auffüllen und Verdichten der Gräben und Gruben bis OK Gelände nach Absprache mit dem AG, sofern in den nachfolgenden Positionen nichts anderes vorgeschrieben ist.
Für mineralische Ersatzbaustoffe gelten die Anforderungen der Ersatzbaustoffverordnung. Für natürliche oder güteüberwachte Baustoffe sind die in den jeweiligen Positionen geforderten Eignungs- und Gütenachweise vorzulegen.

3. Entsorgung
Dem Auftragnehmer (AN) obliegt für alle zur Wiederverwendung nicht geeigneten Stoffe oder Materialien die ordnungsgemäße Entsorgung und Deponierung. Hierzu hat der AN Ort und Name der zur Deponierung vorgesehenen und abfallrechtlich genehmigten Stelle zu benennen und zum Nachweis der Entsorgung entsprechende Entsorgungsnachweise seinen Rechnungen beizulegen.
 Bieterangaben zur Deponierung im allgemeinen
Nicht zur Wiederverwendung geeignete Stoffe und Materialien werden wie folgt entsorgt:

4. Bestandspläne
Vor Arbeitsbeginn sind vom AN die Bestandspläne aller Ver - u. Entsorgungsleitungen anzufordern.

5. Gasleitungen
Bei Arbeiten an den Gasleitungen sind die Versorgungsträger hinzuzuziehen und deren Einverständnis einzuholen.
Sollten im Zuge der Arbeiten Gasleitungen vorgefunden werden, die nicht in den Bestandsplänen eingezeichnet sind, ist sofort die Bauüberwachung zu verständigen. Demontage dieser Leitungen darf erst nach Prüfung auf Gasfreiheit erfolgen, Prüfung wird bauseits veranlaßt.
Trennung der Gasleitungen darf nur erfolgen mit explosionsgeschützten Geräten.

6. Stromleitungen Niederspannung, 20 KV etc.
Bei Arbeiten an der Stromversorgung ist vorab durch Hinzuziehen des Versorgungsträgers sicherzustellen, daß die aufzunehmenden Leitungen spannungfrei sind und die Versorgung der bestehenden Gebäude gewährleistet wird. Dies gilt auch für Freileitungen.

7. Besondere Hinweise
Alle hinsichtlich der Verlegung der Ver- und Entsorgungsleitungen angegebenen Grabentiefen beziehen sich im freien Gelände auf OK Gelände.

8. Preisbildung
Die Einheitspreise umfassen die fix und fertige Leistung.

9. Munitionsfunde
Sollten bei den Bauarbeiten Munitionsfunde auftreten, sind die Arbeiten sofort einzustellen und die Fundstelle zu sichern.
Der AN hat sofort den AG, die Bauüberwachung und den Kampfmittelräumdienst Rheinland-Pfalz, Räumgruppe Worms, Hagenstraße 5, 67547 Worms, Tel.: 06241-852 440, Fax: -852 441 zu informieren.

10. Archäologische Funde
Sollten bei den Bauarbeiten archäologische Funde auftreten, sind die Arbeiten sofort einzustellen und die Fundstelle unverändert zu belassen und die Gegenstände gegen Verlust zu sichern.
Der AN hat sofort das Landesamt für Denkmalpflege in Speyer, Tel. 06232-675740 (Hr. Dr. Hissnauer),den AG und die Bauüberwachung zu informieren.
Auf die Beachtung der Bestimmungen des Denkmalschutz - und Pflegegesetzes vom 23.03.1978 (GVBL 1978, Nr. 10, Seite 159 ff.) wird hingewiesen.

11. Handaushub
Eventuell erforderlicher Handaushub entlang von Einfriedungsmauern, bauliche Anlagen aller Art, Kabeltrassen, Ver- und Entsorgungsanlagen, Telekommunikations-Anlagen usw. ist als Erschwernis in die Einheitspreise einzukalkulieren.

12. Koordinierung
Die Arbeiten müssen mit den Arbeiten der Versorger koordiniert werden. Hierbei kann es bis zur Fertigstellung der Versorgungsleitungen und Einrichtungen zu Einstellungen der Arbeiten an einzelnen Abschnitten kommen. Kosten für Unterbrechnungen und Wiederaufnahme der Arbeiten, auch mehrfach, sind sofern nicht separiert, in die EP Positionen einzurechnen und werden nicht gesondert vergütet.

13. Eigenüberwachung
Bei sämtlichen Leistungen verpflichtet sich der AN, die erforderlichen Prüfungen im Rahmen der Eigenüberwachung gemäß den vertraglichen Bedingungen ohne weitere Vergütung selbst durchzuführen, sofern in der Leistungsbeschreibung der einzelnen Positionen nichts anderes beschrieben ist. Die Ergebnisse der Eigenüberwachungen sind auf Verlangen dem AG und der Bauüberwachung auszuhändigen! Der AG bzw. die Bauüberwachung behalten sich vor, den Eigenüberwachungsprüfungen beizuwohnen. Sie sind deshalb über die beabsichtigten Termine rechtzeitig (mind. 1 Woche zuvor) zu informieren. Zur Überprüfung der Schichtdicken der eingebauten Materialien hat der AN die Bauabsteckung mit Höhenantragung so lange zu unterhalten bis eine Überprüfung durch Einbauten möglich ist. Dem AG bzw. der Bauüberwachung ist dafür vom AN geeignetes Personal zur Verfügung zu stellen. Die Kosten hierfür sind in die Einheitspreise einzurechnen. Die gemeinsamen Aufmaße bleiben davon unberührt.

14. Sonstige Hinweise
- Punktfolgen sind vom Bieter auszufüllen.
- Mit den im Leistungsverzeichnis enthaltenen Angaben über Bauart, Bauteil, Baustoff und Abmessungen gelten auch der Herstellungsvorgang und -ablauf bis zur fertigen Leistung, unter Zugrundelegung der anerkannten Regeln der Technik und der gesetzlichen und behördlichen Vorschriften als beschrieben.
  Hierbei bedeutet Bauart: das Herstellen durch Zusammenfügen der Stoffe und Bauteile bis zur fertigen Leistung.
- Alle Leistungen umfassen auch die Lieferung der dazugehörigen Stoffe und Bauteile einschl. Abladen und Lagern auf der Baustelle, sofern in der Leistungsbeschreibung der einzelnen Positionen nicht anderes beschrieben.
- Alternativpositionen können bei der Auswertung der Angebote berücksichtigt und bei der Auftragsvergabe unter Wegfall der dazugehörigen Hauptpositionen herangezogen werden.

## Baubeschreibung
BAUBESCHREIBUNG
Bauvorhaben: Wasserrückhalt und Grundwasserneubildung am Katzenloch, Iggelheim
Auftraggeber: Gemeindeverwaltung Böhl-Iggelheim
1 Allgemeines
1.1 Gegenstand und Ziel der Maßnahme
Die Gemeinde Böhl-Iggelheim beabsichtigt, das vorhandene Grabensystem westlich des Ortsteils Iggelheim hydraulisch zu ertüchtigen. Ziel der Maßnahme ist die Verbesserung des Wasserrückhalts und der Grundwasserneubildung im Bereich des Katzenlochs sowie die Entlastung der angrenzenden Ortslage bei Starkregen- und Hochwasserereignissen.
Die Maßnahme umfasst im Wesentlichen:
- Räumung und Neuprofilierung der Gräben G5, G6 und G7,
- Offenlegung eines verrohrten Abschnitts des Grabens G7,
- Erneuerung beziehungsweise Räumung vorhandener Rohrdurchlässe,
- Neubau einer Schwelle mit herausnehmbaren Dammbalken im G5,
- Neubau eines unterströmten Wehrs mit herausnehmbaren Dammbalken im G6,
- Herstellung einer Verwallung und einer Retentionsausgleichsfläche,
- Wiederherstellung der beanspruchten Wege, Grünflächen und landwirtschaftlichen Flächen.
Während der Bauausführung sind die vorhandene Vorflut und die schadlose Ableitung anfallenden Oberflächenwassers soweit technisch möglich aufrechtzuerhalten.
1.2 Vertrags- und Planunterlagen
Die Leistungen sind auf Grundlage des Leistungsverzeichnisses, der freigegebenen Ausführungspläne, der wasserrechtlichen Genehmigung einschließlich ihrer Nebenbestimmungen sowie der zugehörigen Fachunterlagen auszuführen.
Maßgebend ist das vertraglich vereinbarte Planverzeichnis mit Planbezeichnung, Plannummer, Datum und Index. Nicht freigegebene Vorabzüge dürfen nicht als Ausführungsgrundlage verwendet werden.
Bei Widersprüchen, fehlenden Angaben oder erkennbaren Abweichungen zwischen den Vertragsunterlagen ist die Bauüberwachung vor Ausführung schriftlich zu informieren. Eigenmächtige Abweichungen sind nicht zulässig.
Art und Umfang der zu vergütenden Leistungen ergeben sich aus dem Leistungsverzeichnis. Die Baubeschreibung erläutert die örtlichen Verhältnisse, den Gesamtzusammenhang und die besonderen Randbedingungen der Maßnahme.
1.3 Bauzeit und Bauablauf
Der vorgesehene Ausführungszeitraum liegt zwischen Oktober 2026 und Februar 2027. Maßgebend sind die vertraglich vereinbarten Ausführungsfristen.
Der Auftragnehmer hat spätestens fünf Werktage nach Auftragserteilung und vor Beginn der Baustelleneinrichtung einen detaillierten Baufristenplan vorzulegen und entsprechend dem Baufortschritt fortzuschreiben.
Die Arbeiten sind grundsätzlich abschnittsweise auszuführen. Der vorgesehene Bauablauf umfasst:
1. Arbeitsvorbereitung, Leitungsauskünfte und Bauablaufplanung,
2. Beweissicherung, Bauvermessung und Kennzeichnung der Schutzbereiche,
3. Baustelleneinrichtung und Herstellung der temporären Baustraßen,
4. abschnittsweise Vegetations- und Gehölzarbeiten,
5. Arbeiten am G6 einschließlich Wehr,
6. Arbeiten am G5 und G7 Station 0+000 bis 0+426,
7. Arbeiten am G5 Station 0+620 bis 0+708 einschließlich Schwellenbauwerk,
8. Arbeiten am G5 0+426 bis 0+620,
9. Herstellung von Wall und Retentionsausgleichsfläche,
10. Wiederherstellung der beanspruchten Flächen und Wege,
11. Funktionsprüfungen, Bestandsdokumentation und Abnahme.
Eine Änderung der Reihenfolge ist zulässig, wenn hierdurch die Genehmigungsauflagen, die Vorflut, die Verkehrssicherheit und der Schutz der angrenzenden Flächen nicht beeinträchtigt werden. Änderungen sind vorab mit dem Auftraggeber und der Bauüberwachung abzustimmen.
Vegetations- und Gehölzeingriffe sowie die wesentlichen Grabenarbeiten sind grundsätzlich außerhalb der Vogelbrutzeit im Zeitraum vom 1. Oktober bis zum 28. Februar auszuführen.
1.4 Projektbeteiligte und Zuständigkeiten
Die Objektplanung, örtliche Bauüberwachung und Umweltbaubegleitung werden durch den Auftraggeber beauftragt.
Anweisungen der Umweltbaubegleitung an den Auftragnehmer erfolgen grundsätzlich über den Auftraggeber beziehungsweise die Bauüberwachung. Der Auftragnehmer hat die erforderlichen Kontrollen, Abstimmungen und abschnittsweisen Freigaben zu ermöglichen.
Der Auftragnehmer ist insbesondere verantwortlich für:
- Arbeitsvorbereitung und Bauablaufplanung,
- Einholung aktueller Leitungsauskünfte,
- Baustelleneinrichtung und Baustellenlogistik,
- sichere und fachgerechte Ausführung,
- Bauausführungs- und Abrechnungsvermessung,
- prüffähige Tragwerksplanung der beiden Bauwerke,
- Eigenüberwachung und Qualitätssicherung,
- ordnungsgemäße Behandlung anfallender Stoffe,
- Bestands- und Fotodokumentation,
- Wiederherstellung der beanspruchten Flächen.
Die wasserrechtliche Genehmigung und die grundlegenden naturschutzrechtlichen Abstimmungen werden bauseits zur Verfügung gestellt. Genehmigungen oder Zustimmungen, die ausschließlich durch das vom Auftragnehmer gewählte Bauverfahren erforderlich werden, sind durch den Auftragnehmer zu beschaffen.
2 Lage und vorhandene Verhältnisse
2.1 Projektgebiet
Das Projektgebiet liegt westlich des Ortsteils Iggelheim. Es ist überwiegend durch landwirtschaftliche Nutzflächen, Feld- und Wirtschaftswege, Gräben, Grünland, Gehölzbestände und das Feuchtgebiet Katzenloch geprägt.
Der Lange Graben G5 und der Katzenlochgraben G6 entwässern in Richtung des Grabens G7 „Hinter den Gärten“. Der G7 führt das Wasser weiter in Richtung Wehlachstraße und zum nachfolgenden Gewässersystem ab.
Das Grabensystem ist abschnittsweise durch Sedimentablagerungen, Auflandungen, Bewuchs und Totholz beeinträchtigt. Mehrere Durchlässe sind teilweise zugesetzt. Im G7 bestehen abschnittsweise ungünstige Sohlgefälle.
2.2 Hochwasser, Oberflächenwasser und Grundwasser
Das Projektgebiet liegt innerhalb eines festgesetzten Überschwemmungsgebiets.
Außerhalb der genehmigten Verwallung und der zugehörigen Ausgleichsmaßnahme sind keine zusätzlichen Geländeauffüllungen oder Veränderungen zulässig, durch die Retentionsraum verloren geht oder der Wasserabfluss beeinträchtigt wird.
Bei Niederschlagsereignissen können die Gräben kurzfristig Wasser führen. Baugruben, offene Rohrleitungen, Zwischenlager und unfertige Bauzustände sind entsprechend zu sichern.
Nach den Planungsunterlagen ist mit jahreszeitlich schwankenden Grundwasserständen zu rechnen. Ein Anschnitt des Grundwassers bei der Herstellung der Ausgleichsfläche ist nicht zulässig.
Werden von den Planungsgrundlagen abweichende Wasser- oder Bodenverhältnisse festgestellt, ist die Bauüberwachung unverzüglich zu informieren.
2.3 Zufahrten und Flächennutzung
Die Baustellenerschließung erfolgt von der Wehlachstraße über vorhandene Feld- und Wirtschaftswege.
Als Baustelleneinrichtungs- und Lagerfläche stellt der Auftraggeber den Parkplatz an der Wehlachstraße zur Verfügung. Die genaue Abgrenzung und Übergabe der nutzbaren Fläche erfolgt vor Beginn der Baustelleneinrichtung gemeinsam mit dem Auftraggeber und der Bauüberwachung.
Die Nutzung ist auf die freigegebene Fläche zu beschränken. Die Fläche ist während der gesamten Bauzeit geordnet, sauber und verkehrssicher zu halten. Oberboden, Unterboden, Räumgut, Baustoffe, Abbruchmaterialien und sonstige Stoffe sind entsprechend ihrer Art und vorgesehenen Verwendung getrennt zu lagern.
Erforderliche Sicherungs-, Schutz- und Sauberhaltungsmaßnahmen sowie die ordnungsgemäße Ableitung von Oberflächenwasser sind durch den Auftragnehmer sicherzustellen. Verunreinigungen des Parkplatzes und der angrenzenden Flächen sind zu vermeiden beziehungsweise unverzüglich zu beseitigen.
Weitere Baustelleneinrichtungs-, Arbeits-, Lager- oder Bereitstellungsflächen dürfen nur nach vorheriger Zustimmung des Auftraggebers genutzt werden.
Die Erreichbarkeit der angrenzenden landwirtschaftlichen Flächen ist grundsätzlich aufrechtzuerhalten. Unvermeidbare Einschränkungen sind rechtzeitig mit dem Auftraggeber und den betroffenen Bewirtschaftern abzustimmen.
Vor der erstmaligen Nutzung der Zufahrts- und Wirtschaftswege ist eine Beweissicherung durchzuführen. Nach Abschluss der Arbeiten erfolgt eine gemeinsame Zustandsfeststellung.

2.4 Leitungen und vorhandene Anlagen
Im Projektgebiet befinden sich Versorgungsleitungen, insbesondere Kabel-, Gas- und Telekommunikationsleitungen.
Die in den Plänen dargestellten Leitungslagen dienen der Orientierung und entbinden den Auftragnehmer nicht von der Einholung aktueller Leitungsauskünfte.
Vor Beginn der Erdarbeiten sind Lage und Tiefe gefährdeter Leitungen erforderlichenfalls durch Suchschlitze oder Handschachtung festzustellen. Die Vorgaben der jeweiligen Versorgungsträger sind einzuhalten.
Grenzsteine, Lage- und Höhenfestpunkte sowie sonstige vorhandene Anlagen sind vor Baubeginn örtlich festzustellen, zu kennzeichnen, zu dokumentieren und gegen Beschädigung oder Lageveränderung zu sichern.
2.5 Natur-, Arten- und Denkmalschutz
Das Katzenloch und die angrenzenden Graben-, Grünland-, Röhricht-, Gehölz- und Waldbestände weisen naturschutzfachlich wertvolle und teilweise geschützte Strukturen auf.
Das Baufeld und die Arbeitsbreiten sind auf das technisch erforderliche Mindestmaß zu beschränken. Bestehende Vegetations- und Habitatstrukturen sind soweit technisch möglich zu erhalten.
Die Grabenräumung ist abschnittsweise und bedarfsgerecht auszuführen. Eine Räumung über das hydraulisch erforderliche Profil hinaus ist nicht zulässig.
Totholz innerhalb des erforderlichen Grabenprofils ist entsprechend dem Leistungsverzeichnis innerhalb des Maßnahmenraums als Habitatstruktur umzusetzen. Eine pauschale Zerkleinerung oder Entsorgung ist nicht zulässig.
Bei Funden geschützter Arten, archäologischer Gegenstände, Kampfmitteln oder unbekannten Grenz- und Kleindenkmälern sind die Arbeiten im betroffenen Bereich sofort einzustellen. Die Fundstelle ist zu sichern und der Auftraggeber sowie die jeweils zuständige Stelle sind unverzüglich zu informieren.
3 Baustelleneinrichtung und Baustellenlogistik
3.1 Baustelleneinrichtung
Die zentrale Baustelleneinrichtungs- und Lagerfläche befindet sich auf dem vom Auftraggeber zur Verfügung gestellten Parkplatz an der Wehlachstraße.
Die genaue Flächenabgrenzung wird dem Auftragnehmer vor Beginn der Arbeiten örtlich übergeben. Ein Anspruch auf die Nutzung darüber hinausgehender Flächen besteht nicht.
Auf der Fläche sind insbesondere die erforderlichen Baustelleneinrichtungen sowie die Lager- und Bereitstellungsbereiche geordnet anzuordnen. Fahr-, Arbeits-, Lager- und Aufenthaltsbereiche sind eindeutig voneinander abzugrenzen.
Unterschiedliche Boden-, Räumgut-, Bau- und Abbruchmaterialien sind getrennt zu lagern. Die Lagerung hat so zu erfolgen, dass Vermischungen, Verunreinigungen, Abschwemmungen und Einträge in Boden, Kanalisation oder angrenzende Flächen ausgeschlossen werden.
Die Baustelleneinrichtungsfläche ist während der Bauzeit zu unterhalten und regelmäßig zu reinigen. Erforderliche Bauzäune, Absperrungen und Sicherungseinrichtungen sind dem Baufortschritt entsprechend vorzuhalten.
Nach Abschluss der Arbeiten sind sämtliche Baustelleneinrichtungen, Baustoffe, Abfälle und Verunreinigungen vollständig zu entfernen. Der Parkplatz ist in einem ordnungsgemäßen und mindestens dem bei der Übergabe dokumentierten Zustand an den Auftraggeber zurückzugeben.
3.2 Temporärer Flächenschutz
Unbefestigte Acker-, Grün- und Wiesenflächen dürfen nicht unmittelbar mit Baumaschinen oder Transportfahrzeugen befahren werden.
Auf den betroffenen Flächen sind mobile Lastverteilungsplatten, Baggermatratzen oder gleichwertige Systeme als temporäre Baustraße zu verlegen.
Die nutzbare Breite beträgt mindestens 4,00 m beziehungsweise die Breite des größten eingesetzten Fahrzeugs oder Geräts zuzüglich jeweils 0,50 m seitlichem Sicherheitsabstand.
Die Baustraße ist standsicher und lückenlos herzustellen, dem Baufortschritt entsprechend umzusetzen und nach Abschluss der Arbeiten vollständig aufzunehmen.
3.3 Verkehrssicherung und Wegeunterhaltung
Arbeitsbereiche, Baugruben, Gräben, Lagerflächen und sonstige Gefahrenstellen sind innerhalb des Baufeldes ordnungsgemäß zu sichern.
Die für den Baustellenverkehr genutzten Zufahrts- und Wirtschaftswege sind laufend zu kontrollieren und in einem verkehrssicheren Zustand zu halten.
Durch den Baustellenverkehr verursachte Verschmutzungen, Schlammablagerungen, Fahrspuren, Schlaglöcher und kleinere Schäden sind unverzüglich zu beseitigen.
4 Beschreibung der Teilmaßnahmen
4.1 Graben G7 – Hinter den Gärten
Im Graben G7 sind die für die Ausführung erforderlichen Vegetationsflächen abschnittsweise freizumachen.
Der vorhandene verrohrte Grabenabschnitt wird freigelegt und zurückgebaut. Anschließend ist ein offenes, standsicheres und hydraulisch durchgängiges Grabenprofil entsprechend den freigegebenen Plänen herzustellen und an den Bestand anzuschließen.
Die Durchlässe D7.3 bis D7.5 werden einschließlich der betroffenen Wegebefestigungen zurückgebaut und durch neue Stahlbetonrohre DN 500 ersetzt. Der Durchlass D7.2 wird einschließlich der betroffenen Wegebefestigungen ersatzlos zurückgebaut.
Rohrbettung, Leitungszone, Ein- und Auslaufbereiche sowie die Wiederherstellung der Wirtschaftswege erfolgen entsprechend dem Leistungsverzeichnis und den Ausführungsplänen.
Die Ein- und Ausläufe sind sohlgleich und ohne hydraulisch nachteilige Absätze an den Graben anzuschließen.
Der G7 wird im vorgesehenen Abschnitt geräumt und mit dem planmäßigen Längsgefälle nachprofiliert. Sohle, Böschungen und Übergänge sind gleichmäßig und abflusswirksam herzustellen.
4.2 Graben G5 – Langer Graben
Im G5 werden die erforderlichen Vegetations- und Gehölzarbeiten abschnittsweise und nach Freigabe durchgeführt.
Der vorhandene Durchlass D5.4 wird zurückgebaut und durch einen neuen Stahlbetondurchlass DN 500 ersetzt. Die vorhandenen Durchlässe D5.1 bis D5.3 werden gereinigt und durchgängig hergestellt.
Bei Station 0+618 wird eine Stahlbetonschwelle mit herausnehmbaren Dammbalken gemäß Bauwerksplan hergestellt.
Der Auftragnehmer hat vor Ausführung eine prüffähige Tragwerksplanung einschließlich der erforderlichen Schal- und Bewehrungspläne vorzulegen. Die Bauausführung darf erst nach Freigabe der Unterlagen beginnen.
Nach Fertigstellung sind sämtliche Dammbalken probeweise einzusetzen und wieder herauszunehmen. Passgenauigkeit, Leichtgängigkeit, Auflagerung, Verbindungselemente und Aufschwimmsicherung sind zu prüfen und zu dokumentieren.
Der Betreiber ist in die Bedienung und Lagerung der Dammbalken einzuweisen.
Die vorgesehenen Abschnitte des G5 werden geräumt, nachprofiliert beziehungsweise gereinigt und in ihrer Vorflutfunktion wiederhergestellt.
4.3 Graben G6 – Katzenlochgraben
Im G6 werden die erforderlichen Vegetationsarbeiten besonders boden- und bestandsschonend ausgeführt.
Im hydraulisch erforderlichen Grabenprofil vorhandenes Totholz wird nach Abstimmung mit der Bauüberwachung beziehungsweise Umweltbaubegleitung aufgenommen und außerhalb des Abflussprofils als Habitatstruktur abgelegt.
Die vorhandenen Durchlässe D6.1, D6.3 und D6.4 werden gereinigt und durchgängig hergestellt.
Bei Station 0+170 wird ein unterströmtes Wehr mit herausnehmbaren Dammbalken gemäß Bauwerksplan hergestellt.
Der Auftragnehmer hat vor Ausführung eine prüffähige Tragwerksplanung einschließlich der erforderlichen Schal- und Bewehrungspläne vorzulegen.
Nach Fertigstellung sind sämtliche Dammbalken probeweise einzusetzen und wieder herauszunehmen. Auflager, Führungselemente, Distanzierung, Verbindungselemente und Aufschwimmsicherung sind zu prüfen und zu dokumentieren.
Der Betreiber ist in die Bedienung und Lagerung der Dammbalken einzuweisen.
Die vorgesehenen Grabenabschnitte werden geräumt und in ihrer hydraulischen Funktion wiederhergestellt. Erhaltenswerte Habitat- und Vegetationsstrukturen außerhalb des erforderlichen Abflussprofils sind zu erhalten.
4.4 Verwallung und Retentionsausgleichsfläche
Entlang des G6 wird eine etwa 100 m lange Verwallung hergestellt.
Die fertige Wallkrone ist auf die planmäßige Höhe von 107,69 m NHN herzustellen. Die Kronenbreite beträgt 0,50 m, die Böschungsneigung 1:2. Die Auftragshöhe ergibt sich aus den vorhandenen Geländehöhen und ist entsprechend variabel.
Der Wallkörper ist aus geeignetem Unterboden lagenweise und setzungsarm herzustellen. Nach dem Oberbodenauftrag müssen die planmäßige Kronenhöhe und das vorgesehene Wallprofil erreicht werden.
Zum Ausgleich des Retentionsraumverlusts wird die planmäßig ausgewiesene Ausgleichsfläche abgesenkt.
Oberboden und Unterboden sind getrennt aufzunehmen und zwischenzulagern. Geeigneter Unterboden ist vorrangig für den Wallbau zu verwenden.
Überschüssiges Material darf nur an einer vom Auftraggeber freigegebenen und wasserwirtschaftlich zulässigen Stelle eingebaut werden. Ein Retentionsraumverlust oder eine Beeinträchtigung des Wasserabflusses ist auszuschließen.
Nach Abschluss der Erdarbeiten werden Wall und Ausgleichsfläche mit Oberboden beziehungsweise Grasnarbe wiederhergestellt. Erforderliche Nachsaaten sind mit der Umweltbaubegleitung abzustimmen.
5 Besondere Ausführungsanforderungen
5.1 Bauzeitliche Wasserführung
Die vorhandene Vorflut ist während der Bauzeit soweit technisch möglich aufrechtzuerhalten.
Erforderliche bauzeitliche Überleitungen, Umleitungen oder Wasserhaltungen sind auf den Bauablauf abzustimmen. Art und Einleitstelle einer Wasserhaltung sind vor Ausführung mit der Bauüberwachung und, soweit erforderlich, mit der zuständigen Behörde abzustimmen.
Bei angekündigten Niederschlägen oder zunehmender Wasserführung sind offene Baugruben, unfertige Bauteile, Geräte, Baustoffe und Zwischenlager rechtzeitig zu sichern.
Durch die Wasserhaltung dürfen keine Erosionen, Aufspülungen oder unzulässigen Belastungen der Vorfluter und angrenzenden Flächen entstehen.
5.2 Boden- und Gewässerschutz
Oberboden ist getrennt von Unterboden zu gewinnen, fachgerecht zwischenzulagern und soweit möglich innerhalb der Maßnahme wiederzuverwenden.
Bodenverdichtungen außerhalb der genehmigten beziehungsweise freigegebenen Arbeitsbereiche sind zu vermeiden.
Kraftstoffe, Öle, Hydraulikflüssigkeiten, Frischbeton, Zementschlämme und andere wassergefährdende Stoffe dürfen nicht in Boden, Grundwasser oder Oberflächengewässer gelangen.
Betankungs-, Wartungs- und Reparaturarbeiten dürfen nur auf geeigneten gesicherten Flächen durchgeführt werden. Geeignete Bindemittel sind auf der Baustelle vorzuhalten.
5.3 Zwischenlagerung und Entsorgung
Oberboden, Unterboden, Räumgut, Sohlsubstrat, Vegetationsmaterial und Abbruchstoffe sind getrennt voneinander zu lagern.
Zwischenlager sind gegen Vermischung, Abschwemmen, Vernässung und Verunreinigung zu schützen.
Temporäre Zwischenlagerung von Räum- und Aushubgut ist nur auf den hierfür freigegebenen Flächen zulässig. Genehmigungsrechtliche Abstände zu Gewässern und die Anforderungen des Überschwemmungsgebiets sind einzuhalten.
Räumgut ist entsprechend den erforderlichen Deklarationsanalysen getrennt zu verwerten oder zu beseitigen. Die vorgesehene Anlage und deren Annahmeberechtigung sind vor Beginn der Abfuhr nachzuweisen.
Wiege-, Übernahme- und Entsorgungsnachweise sind vollständig vorzulegen.
5.4 Witterungsbedingungen
Die Ausführung erfolgt teilweise unter herbstlichen und winterlichen Witterungsbedingungen.
Erdarbeiten dürfen nicht bei gefrorenem, stark vernässtem oder nicht ausreichend tragfähigem Boden ausgeführt werden.
Beton-, Asphalt-, Boden- und Vegetationsarbeiten dürfen nur unter geeigneten Witterungsbedingungen und unter Einhaltung der einschlägigen technischen Anforderungen ausgeführt werden.
Wiederbegrünungsarbeiten, die bis zum Ende der Hauptbauzeit nicht fachgerecht abgeschlossen werden können, sind zum nächstmöglichen geeigneten Zeitpunkt nachzuholen. Erforderlichenfalls erfolgt die Erfolgskontrolle in der folgenden Vegetationsperiode.
6 Vermessung, Qualitätssicherung und Dokumentation
6.1 Vermessung
Der Auftragnehmer führt die Bauausführungs- und Abrechnungsvermessung in eigener Verantwortung durch.
Die Lageeinmessung erfolgt im amtlichen UTM-Koordinatensystem. Die Höhen sind im Höhensystem DHHN2016 anzugeben.
Hydraulisch relevante Lage- und Höhenpunkte sind vor dem Verfüllen oder Verdecken aufzunehmen. Hierzu gehören insbesondere:
- Graben- und Rohrsohlen,
- Ein- und Ausläufe der Durchlässe,
- hydraulisch wirksame Öffnungen,
- Schwellen- und Auflagerhöhen,
- Oberkanten der eingesetzten Dammbalken,
- Lage und Oberkanten der Betonbauwerke,
- Verlauf und Höhe der Wallkrone,
- Höhenlage der Ausgleichsfläche.
Die Bestandswerte sind den Sollwerten gegenüberzustellen. Abweichungen sind der Bauüberwachung unverzüglich mitzuteilen.
6.2 Qualitätssicherung
Der Auftragnehmer hat die nach dem Leistungsverzeichnis, den technischen Regelwerken und den Herstellerangaben erforderlichen Eigenüberwachungsprüfungen durchzuführen und zu dokumentieren.
Die erforderlichen Material-, Verdichtungs-, Tragfähigkeits-, Beton-, Bewehrungs- und Funktionsnachweise sind rechtzeitig vorzulegen.
Später verdeckte Leistungen sind vor dem Verfüllen, Überdecken oder Betonieren zu dokumentieren und der Bauüberwachung rechtzeitig zur Kontrolle anzuzeigen.
6.3 Bestands- und Fotodokumentation
Die Gesamtmaßnahme ist fortlaufend fotografisch und schriftlich zu dokumentieren.
Zu dokumentieren sind insbesondere:
- Ausgangszustand der Arbeitsbereiche,
- Gräben vor und nach der Bearbeitung,
- Rohrbettungen und Leitungszonen vor dem Verfüllen,
- Ein- und Auslaufbereiche,
- Bewehrung und verdeckte Einbauteile,
- fertiggestellte Bauwerke und Dammbalkenelemente,
- Wall und Ausgleichsfläche,
- wiederhergestellte Wege und Flächen.
Die Aufnahmen müssen eindeutig örtlich zuordenbar und mit Datum, Bereich beziehungsweise Station und Blickrichtung bezeichnet sein.
Nach Abschluss der Arbeiten ist eine geordnete Abschlussdokumentation mit Bestandsplänen, Messprotokollen, Prüf- und Materialnachweisen, Entsorgungsnachweisen sowie den Funktions- und Übergabeprotokollen digital zu übergeben.
7 Fertigstellung, Abnahme und Übergabe
Vor der Abnahme sind sämtliche Leistungen vollständig fertigzustellen.
Temporäre Baustraßen, Bauzäune, Lagerflächen und sonstige Baustelleneinrichtungen sind zurückzubauen. Die beanspruchten Wege, Grünflächen und landwirtschaftlichen Flächen sind entsprechend den Vertragsunterlagen wiederherzustellen.
Gräben, Durchlässe, Bauwerke und Ein- und Auslaufbereiche sind frei von Bau-, Erd- und Ablagerungsresten zu übergeben.
Die beiden Bauwerke sind mit vollständig funktionsfähigen Dammbalken, Befestigungs- und Sicherungselementen zu übergeben.
Die bei der Übergabe einzusetzende Anzahl und Höhenlage der Dammbalken wird durch den Auftraggeber festgelegt. Nicht eingesetzte Dammbalken und zugehörige Hilfsmittel sind gereinigt, gekennzeichnet und an einem vom Auftraggeber benannten Ort zu übergeben.
Voraussetzung für die Schlussabnahme ist die vollständige Übergabe der vertraglich geforderten Bestands-, Prüf-, Vermessungs-, Entsorgungs- und Funktionsnachweise.
Der Auftragnehmer wirkt bei der gemeinsamen Zustandsfeststellung der genutzten Flächen und Wege sowie bei der wasserrechtlichen Abnahme mit.

## 7253_L01_1 Wasserrückhalt und Grundwasserneubildung am Katzenloch
Datum: 13.08.2026

### 01 Allgemeine Arbeiten

#### Titel 01.01 Technische Bearbeitung und Vermessung

**01.01.0010 Baufristenplan**
Detaillierter Baufristenplan für die gesamte Baumaßnahme mit einer Aufgliederung der wesentlichen Leistungen spätestens fünf Werktage nach Auftragserteilung und vor Beginn der Baustelleneinrichtung.

Details zur Aufgliederung der wesentlichen Leistungen/Meilensteine sind der Baubeschreibung (1.2) zu entnehmen.

Für den Bauablauf im Hinblick auf die Baubeschreibung als Balkenplan.

Übergabe in digitaler Form an den AG und die örtliche BÜ sowie DIN A1 - Ausdruck an den AG als Aushang im Baucontainer.

Mindestens einmal monatlich entsprechend dem Bauablauf fortschreiben.
Der fortgeschriebene Plan ist jeweils zum 1. des Monats beim AG vorzulegen.
Die Fortschreibung wird nicht gesondert vergütet.
Ablieferung des fortgeschriebenen Planes digital.
Menge: 1,000 psch

**01.01.0020 Höhenfestpunkt herstellen**
Höhenfestpunkt, bestehend aus einem Bolzen mit Rundkopf, mind. 10 cm lang, in einem Betonfundament aus C 25/30 (KG Rohr als verlorene Schalung), Querschnitt mind. 0,07 m², incl. aller Nebenarbeiten komplett herstellen. Die Lage ist gemeinsam mit dem AG festzulegen. Der Höhenfestpunkt ist gleich nach Auftragserteilung herzustellen und vor Durchführung der ersten Geländeaufnahme durch einen öffentlich bestellten Vermessungsingenieur auf die vom AG zur Verfügung gestellten Höhenfestpunkte des Landesamts für Vermessung und Geobasisinformation Rheinland-Pfalz (LVermGeo) durch Nivellement zu übertragen und einzumessen. Während und nach Ablauf von Frostperioden sind die Höhenlagen der Festpunkte zu kontrollieren und Veränderungen zu protokollieren. Gründungstiefe ca. 80 cm.
Menge: 5,000 St

**01.01.0030 Bauausführungs- und Abrechnungsvermessung**
Durchführen der Bauvermessung für alle Bereiche in eigener Regie je nach zeitlichem Bedarf über die gesamte Bauzeit.
Zum Leistungsumfang gehören die örtliche Absteckung für die Bauausführung, die Bauausführungsvermessung und die vermessungstechnische Überwachung und Dokumentation der Bauausführung.
Die für die Bauvermessung benötigten Daten und Koordinaten, z. B. Schachtkoordinaten, Achskoordinaten etc. sind vom AN zu besorgen.
Alle Einmessungen müssen auf das UTM-Netz erfolgen.
Menge: 1,000 psch

**01.01.0040 Bestands- und Fotodokumentation der ausgeführten Maßnahme**
Ausführung der Gesamtmaßnahme entsprechend den Genehmigungsauflagen und den Anforderungen des Auftraggebers fortlaufend fotografisch und schriftlich dokumentieren.

Die Dokumentation umfasst insbesondere:

- Ausgangszustand der wesentlichen Arbeitsbereiche,
- Grabenabschnitte vor und nach Räumung beziehungsweise Neuprofilierung,
- Offenlegung der Verrohrung im G7,
- erneuerte Rohrdurchlässe einschließlich Bettung und Anschlüsse vor dem Verfüllen,
- Bewehrung, Einbauteile und verdeckte Bauteile der Betonbauwerke,
- fertiggestellte Schwelle und unterströmtes Wehr einschließlich Dammbalken,
- Wall und Ausgleichsfläche,
- wiederhergestellte Arbeits-, Lager- und Grünflächen.

Die Fotos sind mit Datum, Bezeichnung des Grabenabschnitts beziehungsweise Bauwerks, Station oder örtlicher Zuordnung und Blickrichtung zu versehen. Die Aufnahmestandorte sind in einer Übersicht darzustellen.

Nach Abschluss der Arbeiten ist eine geordnete Abschlussdokumentation mit Fotoverzeichnis und kurzer Beschreibung der ausgeführten Maßnahmen digital als PDF sowie mit den Originalbilddateien im JPG-Format zu übergeben.

Die gesondert ausgeschriebene Beweissicherung der Zufahrts- und Wirtschaftswege ist nicht Bestandteil dieser Position.

Einschließlich aller Aufnahmen, Zusammenstellungen, Beschriftungen und digitaler Übergabe.
Menge: 1,000 psch

#### Titel 01.02 Baustelleneinrichtung

**01.02.0010 Baustelleneinrichtung/ -vorhaltung und -räumung**
Baustelle betriebsfertig einrichten, für die Dauer der
Maßnahme vorhalten und nach Abschluss der Baumaßnahme wieder räumen. Insbesondere sind folgende Leistungen
einzurechnen:

- Freimachen der BE-Fläche
- Herrichten der erforderlichen Lager - und Arbeitsplätze
- Notwendige Geräte, Werkzeuge und Hilfsmittel sowie
  Baubüros
- Beantragen und Einrichten, Vorhalten und nach
  Abschluß der Maßnahme wieder abbauen der
  erforderlichen Bauwasser- und Baustromanschlüsse,
  ausreichend dimensioniert für die Versorgung des
  gesamten Baustellenbetriebes, auch für Fremdfirmen
  nutzbar. Gebühren und Nebenkosten sind einzurechnen.
- Nachbargrundstücke an der Grenze absolut zuverlässig und unfallsicher schützen.
- alle Flächen incl. der Wege müssen nach Abschluss der  Maßnahme wieder in ihren ursprünglichen Zustand  zurückgebaut werden. Eine besondere Vergütung erfolgt  hierfür nicht. Eine Abnahme erfolgt nur, wenn der AN eine schrifliche Bestätigung der Grundstückseigentümer und Pächter vorlegt, dass die Flächen wieder ordnungs gemäß in ihren Ursprungszustand zurückversetzt wurden.
- Maßgeblich sind ebenso Forderungen des Amtes für
  Öffentl. Ordnung, der Bauberufsgenossenschaften und
  sonstiger mitwirkender Behörden, Amtsstellen und  Körperschaften.
- Alle Maßnahmen sind so durchzuführen, wie diese
  durch die Baustellenverordnung, VBG, UVV, etc.
  gefordert werden.

Abrechnung 30 % nach Aufbau, Rest nach Baufortschritt.
Menge: 1,000 psch

**01.02.0020 Bauzaun, Stahlrahmen mobil, h = 2,00 m**
Bauzaun aus mobilen Stahlrahmenelementen mit Rundstahlfüllstäben, Zaunhöhe ca. 2,00 m, Stützenfüße aus Beton einschl. sämtlicher Verbindungen, Kupplungen und erforderlichen Toranlagen etc. über die gesamte Bauzeit vorhalten und nach Angabe der Bauüberwachung aufstellen, nach Erfordernis mehrmals im gesamten Baufeld umsetzen und nach Bauende wieder abbauen und abtransportieren. Die Position gehört nicht zur allgemeinen Verkehrssicherung und erfolgt auf Anweisung der Bauüberwachung. Mit dem Bauzaun soll das Baufeld im Bereich der Zufahrten abgesperrt und gesichert werden.

Die Position gilt für alle nachfolgenden Bauteile der Gesamtmaßnahme. Die Bauzaunelemente sind daher in ausreichender Menge vorzuhalten, auch für den Fall, dass mit mehrenen Kolonnen an verschiedenen Abschnitten gleichzeitig gearbeitet wird. Vergütet wird die eingezäunte Länge, Türen und Tore werden übermessen.
Menge: 50,000 m

#### Titel 01.03 Temporärer Flächenschutz

**01.03.0010 Temporäre Baustraße aus Lastverteilungsplatten herstellen**
Mobile Lastverteilungsplatten, Baggermatratzen oder gleichwertige Systeme antransportieren und als temporäre Baustraße auf unbefestigten, vor Befahrung zu schützenden Flächen, insbesondere Acker-, Grün- und Wiesenflächen, verlegen.

Die Baustraße ist standsicher, lückenlos und entsprechend den eingesetzten Geräten sowie den Untergrundverhältnissen herzustellen. Ein Befahren der ungeschützten Flächen ist nicht zulässig.

Einschließlich Antransport, Abladen, Ausrichten, Verbinden, Vorhalten, Unterhalten und erforderlichem Nachrichten der Elemente.

Abrechnung nach tatsächlich verlegter Fläche.
Menge: 760,000 m²

**01.03.0020 Lastverteilungsplatten umsetzen**
Bereits ausgelegte Lastverteilungsplatten aufnehmen, innerhalb des Baustellenbereichs zum nächsten Einsatzabschnitt transportieren und dort erneut als temporäre Baustraße verlegen.

Die beanspruchten Flächen sind von Materialresten und Verunreinigungen zu säubern. Beschädigungen der genutzten Flächen, die durch eine unzureichende oder unsachgemäße Ausführung entstehen, sind auf Kosten des Auftragnehmers zu beseitigen.

Einschließlich Lösen, Reinigen, Laden, innerbaustellischem Transport, Abladen, Ausrichten, Verbinden und standsicherem Wiederverlegen.

Abrechnung nach der am neuen Einsatzort verlegten Fläche.
Menge: 3160,000 m²

**01.03.0030 Temporäre Baustraße aufnehmen und abfahren**
Lastverteilungsplatten nach Abschluss der Arbeiten vollständig aufnehmen, reinigen, laden und von der Baustelle abtransportieren.

Die beanspruchten Flächen sind von Materialresten und Verunreinigungen zu säubern. Beschädigungen der genutzten Flächen, die durch eine unzureichende oder unsachgemäße Ausführung entstehen, sind auf Kosten des Auftragnehmers zu beseitigen.

Einschließlich Lösen, Aufnehmen, Reinigen, Laden und Abtransport der Elemente.

Abrechnung nach der aufgenommenen Fläche.
Menge: 760,000 m²

#### Titel 01.04 Verkehrssicherung

**01.04.0010 Beweissicherung der Zufahrts- und Wirtschaftswege**
Zustand der für die Baumaßnahme vorgesehenen Zufahrten, Feld- und Wirtschaftswege sowie der unmittelbar angrenzenden Flächen vor Beginn und nach Abschluss der Bauarbeiten beweissichernd dokumentieren.

Die Beweissicherung umfasst insbesondere:

- befestigte und unbefestigte Fahrbahnflächen,
- Bankette, Wegeränder und Entwässerungseinrichtungen,
- vorhandene Fahrspuren, Verformungen, Schlaglöcher, Risse und sonstige Schäden,
- Durchlässe, Einfassungen, Zufahrten und angrenzende bauliche Anlagen.

Die Dokumentation ist durch eine aussagekräftige, eindeutig örtlich zuordenbare Fotodokumentation sowie durch ein Zustandsprotokoll zu erstellen. Aufnahmestandorte und festgestellte Schäden sind in einem Lageplan oder einer vergleichbaren Übersicht zu kennzeichnen.

Die Bestandsaufnahme ist in Abstimmung mit der Bauüberwachung durchzuführen. Die Dokumentation vor Baubeginn ist der Bauüberwachung rechtzeitig vor der ersten Nutzung der Wege digital zu übergeben. Nach Abschluss der Arbeiten ist eine abschließende Zustandsfeststellung mit Gegenüberstellung des Ausgangs- und Endzustandes vorzulegen.

Einschließlich sämtlicher Ortsbegehungen, Aufnahmen, Protokolle, Pläne und digitaler Übergabe der Unterlagen.
Menge: 1,000 psch

**01.04.0020 Verkehrssicherung innerhalb des Baufeldes**
Erforderliche Sicherungsmaßnahmen für den Baustellenverkehr und die Arbeitsbereiche innerhalb des Baufeldes herstellen, vorhalten, unterhalten, dem Baufortschritt entsprechend umsetzen und nach Abschluss der Arbeiten beseitigen.

Gefahrenstellen, Gräben, Baugruben, Lagerflächen, Arbeitsbereiche und nicht ausreichend tragfähige Flächen sind durch geeignete Absperr-, Leit- und Warneinrichtungen zu sichern. Fahrwege, Arbeitsbereiche und Lagerflächen sind eindeutig voneinander abzugrenzen.

Einschließlich Bereitstellung, Aufstellung, Umsetzung, Kontrolle, Unterhaltung und Beseitigung aller erforderlichen Sicherungseinrichtungen.
Menge: 1,000 psch

**01.04.0030 Reinigung und Unterhaltung genutzter Zufahrtswege**
Die während der Bauzeit für Baustellenverkehr und Materialtransporte genutzten Zufahrtswege, Feld- und Wirtschaftswege sind in einem verkehrssicheren und ordnungsgemäß befahrbaren Zustand zu halten.

Durch den Baustellenverkehr verursachte Verschmutzungen, insbesondere Boden, Schlamm und sonstige Materialablagerungen, sind laufend und unverzüglich zu beseitigen. Entstandene Fahrspuren, Schlaglöcher, Verdrückungen und sonstige Schäden sind durch geeignetes Material fachgerecht auszubessern.

Die Leistung umfasst die laufende Kontrolle, Reinigung und Unterhaltung der genutzten Wege einschließlich aller erforderlichen Geräte, Materialien und Transporte. Die Wiederherstellung über den vor Baubeginn vorhandenen Zustand hinaus ist nicht Bestandteil dieser Position.
Menge: 1,000 psch

#### Titel 01.05 Bestandsleitungen

**01.05.0010 Erschwernisse Trassenkreuzungen Gas, Wasser, Kanal**
Erschwernis beim Rohrgrabenaushub für das Kreuzen von Wasser-, Gas-, Kanal- und sonstigen Trassen; Kreuzungswinkel 45 bis 90 °.
Menge: 1,000 St

**01.05.0020 Erschwernisse Kabelkreuzungen etc.**
Erschwernis beim Rohrgrabenaushub für das Kreuzen von Fernmelde-, Strom- und sonstiger Kabel;
Kreuzungswinkel 45 bis 90 °. Leitungsbündel bis 10 cm
Durch-messer gelten bei der Abrechnung als eine
Einheit bzw. Kabelkreuzung!
Menge: 1,000 St

**01.05.0030 Erschwernisse längslaufende Gas-, Wasser- und Kanalleitungen**
Erschwernisse beim Rohrgrabenaushub für das Freilegen
und Sichern von Gas-, Wasser-, Kanalleitungen und
sonstigen unterirdisch liegenden Versorgungs- einrichtungen, die in den Trassenbereichen
der Baumaßnahme längslaufend liegen; Kreuzungswinkel
0 bis 45 °. Abgerechnet werden jeweils die verwahrten
Leitungslängen.
Menge: 40,000 m

**01.05.0040 Erschwernisse längslaufende Kabel/ Kabelbündel etc.**
Erschwernisse beim Rohrgrabenaushub für das Freilegen
und Sichern von Kabelleitungen, Kabelzugsteine und
sonstigen unterirdisch liegende Versorgungs- einrichtungen, die in den Trassenbereichen der Baumaßnahme längslaufend liegen; Kreuzungswinkel 0 bis 45 °. Leitungsbündel bis 10 cm Durchmesser gelten
bei der Abrechnung als eine Einheit.
Menge: 10,000 m

**01.05.0050 Suchschlitze herstellen, Boden einbauen**
Suchschlitze zur Feststellung der Lage von Kabeln, Leitungen u. dgl. nach Angabe des AG bzw. nach Spartenplänen in Handschachtung in Böden Hbel 1b und Hbel 2 einschl. ggf. erforderlichen Verbau, Wasserhaltung herstellen, Boden seitlich lagern und nach Markierung und Dokumentation der Stellen wieder einbauen und verdichten.
Die Koordination mit dem Leitungsbetreiber erfolgt durch den AN.
Der AN hat bei Durchführung seiner Arbeiten die gültigen UVV und Auflagen des Versorgungsträgers zu beachten.
Menge: 10,000 m³

### 02 Baufeld vorbereiten und sichern

#### Titel 02.01 Vegetations- und Gehölzarbeiten

**02.01.0010 Wurzelstöcke, Stubben, roden, StD über 10 < 30cm**
*** Bezugsbeschreibung
Baugelände von Wurzelstöcken (Stubben) gefällter Bäume räumen;
Die Wurzelstöcke sind incl. sämtlicher Wurzeln komplett auszugraben.
Das Material wird Eigentum des AN. Annahmegebühren sind mit einzurechnen.
Stammdurchmesser: über  10 < 30cm
Menge: 8,000 St

**02.01.0020 Wurzelstöcke, Stubben, roden, StD über 30 < 50cm**
*** wie Position 02.01.0010
Stammdurchmesser: über 30 < 50 cm
Menge: 5,000 St

**02.01.0030 Wurzelstöcke, Stubben, roden, StD über 50 cm bis 75 cm**
*** wie Position 02.01.0010
Stammdurchmesser:=  > 50cm bis 100 cm
Menge: 3,000 St

**02.01.0040 Wurzelstöcke, Stubben, roden, StD über 75 cm bis 100 cm**
*** wie Position 02.01.0010
Stammdurchmesser:  > 100 cm
Menge: 1,000 St

**02.01.0050 Verfüllen der Hohlräume von Wurzelstöcken**
Verfüllen und verdichten der durch das Roden von Wurzelstöcken (Stubben) und die Herausnahme der Wurzeln entstandenen Hohlräume.
Leistungsposition für alle Baumdurchmesser, Baumarten.

Ausführung in allen Bereichen des Baufeldes bei Einzelbäumen. Ausführung in Teilabschnitten ist einzurechnen.

Verfüllen und Verdichten mit geeignetem Bodenmaterial.

Abrechnung nach örtlichem Aufmaß.
Menge: 4,000 St

**02.01.0060 Totholz aus Ast- und Zweigholz aufnehmen und umsetzen**
Im hydraulisch erforderlichen Grabenprofil vorhandenes Totholz aus Ästen und Zweigen schonend aufnehmen, innerhalb des Baustellen- beziehungsweise Untersuchungsraums fördern und an einer von der Bauüberwachung oder Umweltbaubegleitung festgelegten Stelle als Habitatstruktur ablegen.

Einzelstückdurchmesser bis 0,20 m.

Das Totholz ist außerhalb des hydraulisch erforderlichen Abflussprofils sowie außerhalb von Fahr- und Arbeitsbereichen locker, standsicher und strukturreich abzulegen. Schutzwürdige Vegetationsbestände dürfen nicht beeinträchtigt werden.

Ein Zerkleinern oder Häckseln des Totholzes ist nicht zulässig. Ein Ablängen ist nur zulässig, soweit es für die Aufnahme, den Transport oder die standsichere Ablage erforderlich ist.

Einschließlich Aufnehmen, erforderlichem Ablängen, Laden, Fördern innerhalb des Baustellenbereichs und Ablegen.

Abgerechnet wird das am Ablageort aufgemessene, geschichtete Volumen.
Menge: 20,000 m³

**02.01.0070 Totholz aus Stamm- und Starkholz aufnehmen und umsetzen, Durchmesser über 0,20 bis 0,60 m**
*** Bezugsbeschreibung
Im hydraulisch erforderlichen Grabenprofil vorhandene Totholzstämme und starke Äste schonend aufnehmen, innerhalb des Baustellen- beziehungsweise Untersuchungsraums fördern und an einer von der Bauüberwachung oder Umweltbaubegleitung festgelegten Stelle als Habitatstruktur ablegen.

Stamm- beziehungsweise Astdurchmesser über 0,20 m bis 0,60 m, gemessen an der stärksten Stelle des jeweiligen Abschnitts.

Das Totholz ist außerhalb des hydraulisch erforderlichen Abflussprofils sowie außerhalb von Fahr- und Arbeitsbereichen standsicher und strukturreich abzulegen. Ein Ablängen ist nur zulässig, soweit es für die Aufnahme, den Transport oder die standsichere Ablage erforderlich ist.

Einschließlich erforderlichem Ablängen, Aufnehmen, Laden, Fördern innerhalb des Baustellenbereichs und Ablegen.

Abgerechnet wird die Länge der aufgenommenen und umgesetzten Totholzabschnitte.
Menge: 20,000 m

**02.01.0080 Totholz aus Stamm- und Starkholz aufnehmen und umsetzen, Durchmesser über 0,60 bis 1,00 m**
*** wie Position 02.01.0070
Stamm- beziehungsweise Astdurchmesser über 0,60 m bis 1,00 m.
Menge: 5,000 m

**02.01.0090 Rückschnitt Baum D 10-20 cm**
*** Bezugsbeschreibung
Rückschnitt Baum nach Freigabe des AG bzw. dessen ÖBÜ im gesamten Baustellenbereich.

Anfallendes Material ist entsprechend der derzeit gültigen Bestimmungen ersatzlos aufzunehmen, abzutransportieren und fachgerecht zu entsorgen (inkl. Entsorgungsgebühren).

Ausführung in allen Bereichen des Baufeldes. Ausführung in Teilabschnitten ist einzurechnen.

- Astdurchmesser über 0,10 m bis 0,20 m an der Schnittstelle gemessen.
Menge: 5,000 St

**02.01.0100 Rückschnitt Baum D 20-30 cm**
*** wie Position 02.01.0090
Astdurchmesser über 0,20 m bis 0,30 m
Menge: 3,000 St

**02.01.0110 Rückschnitt Baum D 30- 40 cm**
*** wie Position 02.01.0090
Astdurchmesser über 0,30 m bis 0,40 m
Menge: 1,000 St

**02.01.0120 Kronenteileinkürzung bis 15 m Höhe; Krone bis 20 m**
*** Bezugsbeschreibung
Kronenteileinkürzung bis 15 m Höhe
Material restlos aufnehmen, abtransportieren und  fachgerecht entsorgen (inkl. Entsorgungsgebühren).

Kronenhöhe vor Kürzung: bis 20,00 m
Menge: 1,000 St

**02.01.0130 Kronenteileinkürzung bis 15 m Höhe, Krone bis 30 m**
*** wie Position 02.01.0120
Kronenhöhe: bis 30,00 m
Menge: 1,000 St

**02.01.0140 Bäume fällen u. beseitigen, StD > 10-30cm**
*** Bezugsbeschreibung
Bäume nach Freigabe durch die ÖBÜ fällen, Wurzelstöcke roden, innerhalb Baustelle fördern.

- Stammdurchmesser über 0,1 m < 0,3 m

Ausführung in allen Bereichen des Baufeldes.
Ausführung in kleinen Teilabschnitten bzw. auch Einzelbäume.

Gemessen wird der Stammdurchmesser 1,0 m über Gelände.

Gesamtes Holz und Wurzelstöcke sind restlos von der Baustelle aufzunehmen, abzutransportieren und fachgerecht zu entsorgen (inkl. Entsorgungsgebühren).
Menge: 5,000 St

**02.01.0150 Bäume fällen u. beseitigen, StD > 30-50cm**
*** wie Position 02.01.0140
Stammdurchmesser: über 30 - 50 cm;
Menge: 3,000 St

**02.01.0160 Bäume fällen u. beseitigen, StD > 50cm**
*** wie Position 02.01.0140
Stammdurchmesser: über 0,50 m;
Menge: 1,000 St

#### Titel 02.02 Schutz vorhandener Anlagen und Bestände

**02.02.0010 Baumschutz, Umfang bis 150 cm**
*** Bezugsbeschreibung
Mantel mit Polsterung zum Schutz des Baumstammes vor mechanischer Beschädigung herstellen und während der Bauzeit unterhalten. Der Mantel darf den Baumstamm und die Wurzelanläufe nicht berühren.

Stammumfang bis 150 cm,
Stammumfang wird 1,00 m über Geländeoberfläche gemessen. Polsterung des Stammes nach Wahl des AN.

Mantel aus Brettern, 30 mm dick, lückenlos befestigen.
Mantelhöhe 2,00 m. Schutzmaterial nach Beendigung der Bauarbeiten abbauen und von der Baustelle restlos aufnehmen, abtransportieren und fachgerecht entsorgen (inkl. Entsorgungsgebühren).

Lage: gesamtes Baufeld; nach Angabe der ÖBÜ oder GBÜ
Menge: 1,000 St

**02.02.0020 Baumschutz, Umfang 150 bis 250 cm**
*** wie Position 02.02.0010
Stammumfang 150 - 250 cm.
Menge: 1,000 St

**02.02.0030 Baumschutz, Umfang > 250 cm**
*** wie Position 02.02.0010
Stammumfang > 250 cm.
Menge: 1,000 St

**02.02.0040 Wurzelschutz**
Wurzelschutz für besonders zu schützende Bäume,
mit Holzpfosten und Querholm 12/12, 3,00 m breit, 1,00 m hoch,
im Abstand von 1,0 m von Außenkante Stamm herstellen, während der Bauzeit vorhalten, unterhalten, nach Abschluss der Baumaßnahme rückbauen und von der Baustelle entfernen.

Lage: gesamtes Baufeld nach Angabe der ÖBÜ oder GBÜ
Menge: 1,000 St

**02.02.0050 Grenzstein sichern**
Grenzstein, z.B. Basalt oder andere Gesteinsart, ca. 1 m hoch, sichern.
Sicherung nach Wahl des AN.

Bereich:
gesamtes Baufeld
Menge: 1,000 St

**02.02.0060 Vorhandenen Grenzstein sichern und dokumentieren**
Vorhandenen Grenzstein vor Beginn der Arbeiten örtlich feststellen, fotografisch dokumentieren, deutlich kennzeichnen und gegen Beschädigung, Überfahren oder Lageveränderung sichern.

Die Sicherung ist während der gesamten Bauzeit zu unterhalten und nach Abschluss der Arbeiten zurückzubauen. Nach Beendigung der Arbeiten ist die unveränderte Lage des Grenzsteins zu kontrollieren und zu dokumentieren.

Ein Entfernen oder Versetzen des Grenzsteins ist nicht zulässig. Wird eine Lageveränderung unvermeidbar, ist die Bauüberwachung unverzüglich zu verständigen. Eine Sicherung oder Wiederherstellung der Grenzvermarkung darf nur auf Anordnung des Auftraggebers und durch eine hierzu befugte Vermessungsstelle erfolgen.

Einschließlich Kennzeichnung, Schutzvorrichtung, Unterhaltung, Rückbau und Dokumentation.
Menge: 1,000 St

**02.02.0070 Vorhandenen Vermessungsfestpunkt sichern und dokumentieren**
Vorhandenen Lage- oder Höhenfestpunkt vor Beginn der Arbeiten örtlich feststellen, fotografisch dokumentieren, deutlich kennzeichnen und gegen Beschädigung oder Lageveränderung sichern.

Vorhandene Lage- und Höhenangaben sind zu übernehmen und zu dokumentieren. Die Sicherung ist während der gesamten Bauzeit zu unterhalten und nach Abschluss der Arbeiten zurückzubauen. Anschließend ist der unveränderte Zustand des Festpunktes zu kontrollieren.

Ein Entfernen oder Versetzen ist nur nach vorheriger Zustimmung des Auftraggebers zulässig. Erforderliche vermessungstechnische Wiederherstellungen werden gesondert vergütet.

Einschließlich Kennzeichnung, Schutzvorrichtung, Unterhaltung, Rückbau und Dokumentation.
Menge: 1,000 St

#### Titel 02.03 Vorgefundene Abfälle und kleinere Rückbauarbeiten

**02.03.0010 Metallschrott aufnehmen, entsorgen**
*** Bezugsbeschreibung
Metallschrott, alle Metalle, im Baufeld
restlos aufnehmen, abtransportieren und fachgerecht entsorgen (inkl. Entsorgungsgebühren).
(AVV Abfallschlüssel 170401 und 170402).
Menge: 0,500 t

**02.03.0020 Altreifen aufnehmen, entsorgen**
*** wie Position 02.03.0010
jedoch Altreifen, AVV Abfallschlüssel 160103, alle Größen.
Menge: 2,000 St

**02.03.0030 Beton, unbewehrt abbrechen, entsorgen**
*** Bezugsbeschreibung
Beton, unbewehrt, alle Betongüten,
Kantenlängen bis 1 m,
Beton brechen, zerkleinern, restlos aufnehmen, abtransportieren und fachgerecht entsorgen (inkl. Entsorgungsgebühren).

(AVV-Abfallschlüssel 170101).

Lage: Gesamtes Baufeld

Abrechnung nach Aufmaß an der Abbruchstelle.
Menge: 1,000 m³

**02.03.0040 Beton, bewehrt, abbrechen, entsorgen**
*** wie Position 02.03.0030
Beton bewehrt.
Menge: 2,000 m³

**02.03.0050 Holz aufnehmen, entsorgen**
*** Bezugsbeschreibung
Holz, alle Längen, alle Durchmesser, separieren und restlos aufnehmen, abtransportieren und fachgerecht entsorgen (inkl. Entsorgungsgebühren).
(Kategorie A I bis A III, gemäß AltholzV).

- Holz gelagert in Stößen und lose

Lage: gesamtes Baufeld

Eingeschränkte Zugänglichkeit ist zu berücksichtigen.
Abgerechnet wird nach Gewicht des ausgebauten Holzes auf der Grundlage eines amtlichen Wiegescheins oder dem Übernahmeschein der Verwertungsstelle (jeweils im Original).
Menge: 0,500 t

**02.03.0060 Kunststoff aufnehmen, entsorgen**
*** wie Position 02.03.0050
jedoch Kunststoffe (AVV-Abfallschlüssel 17 02 03), wie z.B.

- Behälter, Regentonnen

- Verkleidungen, etc.
Menge: 10,000 kg

**02.03.0070 Sperrmüll aufnehmen und entsorgen**
*** wie Position 02.03.0050
jedoch Sperrmüll (AVV-Abfallschlüssel 20 03 07), wie z.B.

- Möbel (Tische, Bänke, etc,)

- Matratzen

- Bettgestelle

- Komposter

- Feuerstellen, etc.
Menge: 0,500 t

**02.03.0080 Bauschutt aufnehmen und entsorgen**
*** wie Position 02.03.0050
jedoch Bauschutt
Menge: 2,000 t

### 03 Graben G7 - Hinter den Gärten

#### Titel 03.01 Offenlegung / Rückbau Verrohrung

**03.01.0010 Böden lösen, ausheben, laden, transportieren, lagern, Rohrleitung freilegen**
Boden über und seitlich des vorhandenen Durchlasses lösen und ausheben, zur Freilegung der Rohrleitung DN 500 SB für den nachfolgenden Rückbau.
Aushubmaterial aufnehmen, laden, innerhalb der Baustelle zur vom AN vorgesehenen Zwischenlagerfläche fördern, dort getrennt und fachgerecht lagern.
Einschließlich aller erforderlichen Nebenarbeiten sowie des profilgerechten Herstellens des Arbeitsraums.
Menge: 16,000 m³

**03.01.0020 Rohrleitung Stahlbeton DN 500 abbrechen, entsorgen**
Abbruch der Rohrleitung aus Stahlbeton,
Nenndurchmesser DN 500, im Graben, Verlegetiefe bis 1,25 m, Material aufnehmen und ordnungsgemäß entsorgen, Vergütung der Entsorgung übernimmt der AN.
Menge: 26,200 m

#### Titel 03.02 Erneuerung Rohrdurchlässe

**03.02.0010 Asphaltbefestigung trennen**
Asphaltbefestigung geradlinig trennen.
Trennen durch Schneiden.
Dicke der Asphaltbefestigung über 5 bis 10 cm.
Menge: 20,000 m

**03.02.0020 Asphaltbefestigung aufbrechen und aufnehmen**
Vorhandene Asphaltbefestigung im Bereich der zu erneuernden Durchlässe aufbrechen und aufnehmen.
Dicke der Asphaltbefestigung: über 5 bis 10 cm.
Aufbruchgut aufnehmen, laden und einer geeigneten Verwertung nach Wahl des Auftragnehmers zuführen.
Einschließlich sämtlicher Transport-, Annahme- und Verwertungskosten.
Die Abrechnung erfolgt nach Aufmaß der tatsächlich aufgenommenen Fläche an der Ausbaustelle.
Menge: 80,000 m²

**03.02.0030 Ungebundene Tragschicht aufnehmen**
Vorhandene Tragschicht ohne Bindemittel im Bereich der zu erneuernden Durchlässe lösen, aufnehmen und ausbauen.
Dicke der ungebundenen Tragschicht im Mittel 25 cm
Ausbaumaterial aufnehmen, laden und einer geeigneten interner Hinweis:
ggf. auf Entsorgung im Bauablauf verzichten und Material zur Aufwertung der best. Feldwege nutzen Verwertung nach Wahl des Auftragnehmers und in Abstimmung mit dem Auftraggeber zuführen.
Einschließlich aller Nebenarbeiten sowie sämtlicher Transport-, Annahme- und Verwertungskosten.
Die Abrechnung erfolgt nach Aufmaß der tatsächlich aufgenommenen Fläche an der Ausbaustelle.
Menge: 80,000 m²

**03.02.0040 Böden lösen, ausheben, laden, transportieren, lagern, Rohrleitung freilegen**
Boden über und seitlich des vorhandenen Durchlasses lösen und ausheben, zur Freilegung der Rohrleitung DN 500 SB für den nachfolgenden Rückbau.
Aushubmaterial aufnehmen, laden, innerhalb der Baustelle zur vom AN vorgesehenen Zwischenlagerfläche fördern, dort getrennt und fachgerecht lagern.
Einschließlich aller erforderlichen Nebenarbeiten sowie des profilgerechten Herstellens des Arbeitsraums.
Bereiche:
Durchlass D7.5, L = 7,5 m
Durchlass D7.4, L = 7,4 m
Durchlass D7.3, L = 11,1 m
Durchlass D7.2, L = 1,3 m
Menge: 20,000 m³

**03.02.0050 Rohrleitung Beton DN 500 abbrechen, entsorgen**
Abbruch der Rohrleitung aus Beton, unbewehrt,
Nenndurchmesser DN 500, im Graben, Verlegetiefe bis 1,25 m, Material aufnehmen und ordnungsgemäß entsorgen, Vergütung der Entsorgung übernimmt der AN.

Bereiche:
Durchlass D7.5, L = 7,5 m
Durchlass D7.4, L = 7,4 m
Durchlass D7.3, L = 11,1 m
Durchlass D7.2, L = 1,3 m
Menge: 27,300 m

**03.02.0060 Planum Rohrgraben herstellen**
Vor dem Einbau der Bettung ist die Aushubsohle im Auflagerbereich profilgerecht herzustellen, einzuebnen und nachzuverdichten.

Der anstehende Boden ist im Auflagerbereich auf einen Verdichtungsgrad von mindestens DPr = 97 % nachzuverdichten.

Aufgeweichte, aufgelockerte oder nicht ausreichend tragfähige Bereiche sind nach Abstimmung mit der Bauüberwachung vollständig aufzunehmen.
Der entstandene Mehraushub ist durch geeignetes, verdichtungsfähiges Material zu ersetzen und zu verdichten. Diese Leistung wird gesondert vergütet.

Die vorbereitete Aushubsohle muss eben, tragfähig, standfest und frei von punktförmigen Auflagerungen sein.
Menge: 35,000 m²

**03.02.0070 Bodenaustausch Rohrbettung**
Aufgeweichte, aufgelockerte oder nicht ausreichend tragfähige Bereiche im Auflagerbereich der Rohrdurchlässe nach Anordnung der Bauüberwachung aufnehmen.

Den aufgenommenen Boden laden, innerhalb der Baustelle zur Zwischenlagerfläche des Auftragnehmers fördern und dort getrennt lagern.

Austauschmaterial aus natürlicher Gesteinskörnung als gut verdichtbares, nichtbindiges Mineralstoffgemisch der Körnung 0/32 mm liefern, lagenweise einbauen und verdichten.

Das Austauschmaterial muss frei von organischen Bestandteilen, Fremdstoffen, gefrorenen Bestandteilen und sonstigen schädlichen Beimengungen sowie für den vorgesehenen Verwendungszweck geeignet sein.

Einbau in Lagen von höchstens 20 cm Dicke im verdichteten Zustand.

Ausführung nur nach Anordnung der Bauüberwachung.
Menge: 12,000 m³

**03.02.0080 Rohr aus Stahlbeton, K-GM, DN 500 mm liefern und einbauen**
Rohr aus Stahlbeton ohne Fuß, Kreisquerschnitt, DN 500, nach DIN EN 1916, DIN V 1201 und den erhöhten Anforderungen der FBS-Qualitätsrichtlinie QR 1 zertifiziert und fremdüberwacht inklusive Dichtung und Stoßfugenbegrenzer auf die Baustelle liefern und nach DIN EN 1610, Arbeitsblatt DWA-A 139, Einbaurichtlinien der FBS sowie des Dichtmittelherstellers und nach DIN 18306 entsprechend den Belastungs- und Einbaubedingungen als Rohrdurchlass einbauen.

Betondruckfestigkeitsklasse ≥ C40/50, nach DIN EN 206-1/DIN 1045-2, widerstandsfähig gegen chemisch mäßig angreifende Umgebung (Expositionsklasse XA2).

Kompressionsdichtung aus Elastomeren mit dichter Struktur und hohlraumfreiem Dichtquerschnitt nach DIN EN 681-1, DIN 4060 und den erhöhten Anforderungen der FBS-Qualitätsrichtlinie QR 4060® zertifiziert und fremdüberwacht.

Einbau- und Belastungsbedingungen entsprechend statischem Nachweis nach Arbeitsblatt ATV-DVWK-A 127 und Arbeitsblatt DWA-A 127-1.

Grabenbreite und Mindestarbeitsraum auf die Anforderungen nach DIN 4124, DIN EN 1610/Arbeitsblatt DWA-A 139 und auf die verwendeten Arbeits- und Verdichtungsgeräte abstimmen.

Tiefe, Ausrichtung und Gefälle der Entwässerungsleitung entsprechend den Vorgaben der Planung.
Menge: 35,000 m

**03.02.0090 Zulage für gelenkigen Anschluss DN 500 an bestehende Verrohrung**
Zulage zur Rohrleitungsposition für den dichten und gelenkigen Anschluss der neuen Stahlbetonrohrleitung DN 500 an die bestehende Verrohrung

Vorhandenes Anschlussrohr passgenau schneiden. Anschlussbereich reinigen und auf Maßhaltigkeit, Beschädigungen und Verwendbarkeit prüfen.

Zum neuen Rohrsystem passende variable Rohrkupplung 690 liefern und einbauen. Rohrleitung flucht-, gefälle- und höhengerecht mit einer Rohrsohle von 106,51 m NHN anschließen. Der Anschluss ist ohne hydraulisch nachteiligen Absatz herzustellen.

Bezeichnung:
Variable Rohrkupplung 690
Außendurchmesser/Spannbereich (mm): 620 bis 690
Reduktion max. (mm): 70
Baubreite (mm): 200

Technische Eigenschaften:
- Edelstahlspannband: 1.4301 (V2A)
- Dichtmanschette: bestehend aus EPDM / SBR nach DIN EN 681-1 WC/60
- mehrfaches Doppeldichtprofil (zuverlässige Abdichtung nach DIN EN 1610)
- Fixierkorb: bestehend aus Polyamid (bruchstabil und hochschlagzäh)
- zentrische und stufenlose Reduktionsanpassung durch konisch verformbares Mittelteil und beidseitig integrierten Bandführungskanäle
- Dichtigkeit: nachgewiesen bis 2,5 bar Prüfdruck

Im Lieferumfang:
Doppeldichtprofil aus EPDM
Fixier- und Zentrierkorb
Einbauanleitung

Erforderliches Zubehör:
Tangentialspanner
Alternativ: Drehmomentschlüssel

Einschließlich Freilegen des Anschlussbereichs,  Reinigen, Einpassen, Ausrichten, Dichtungen, Kleinmaterial sowie Sicht- und Funktionskontrolle.

Werden Beschädigungen oder eine fehlende Kompatibilität festgestellt, ist die Bauüberwachung vor der weiteren Ausführung zu informieren.

Die Rohrleitung DN 500 einschließlich der regulären Bettung und Leitungszone wird über die gesonderten Rohrleitungspositionen vergütet.
Menge: 1,000 St

**03.02.0100 Austauschboden Leitungszone liefern und einbauen**
Verdichtungsfähiges, nichtbindiges Bodenmaterial aus natürlicher Gesteinskörnung für die Herstellung der Leitungszone liefern, einbauen und verdichten.
Die Leitungszone umfasst die untere Bettungsschicht, die obere Bettung einschließlich der Zwickelbereiche, die Seitenverfüllung sowie die Abdeckung über dem Rohr.
Rohrbettung nach DIN EN 1610, Bettung Typ 1, herstellen.
Dicke der unteren Bettungsschicht:
a = 100 mm + 0,1 × DN
Bei DN 500 beträgt die Dicke der unteren Bettungsschicht 150 mm.
Bettungsmaterial profilgerecht einbauen. Zwickelbereiche vollständig und hohlraumfrei verfüllen und sorgfältig verdichten.
Seitenverfüllung beidseitig der Rohrleitung gleichmäßig und lagenweise hochführen.
Material zwischen den Grabenwänden bis mindestens 0,15 m über Rohrscheitel beziehungsweise mindestens 0,10 m über der Rohrverbindung einbauen. Maßgebend ist die größere erforderliche Höhe.
Als Bettungs- und Verfüllmaterial ist gut verdichtbares, nichtbindiges Natursteinmaterial der Verdichtbarkeitsklasse V1 mit einem Größtkorn von höchstens 20 mm zu verwenden, sofern die Vorgaben des Rohrherstellers keine geringere Korngröße oder weitergehenden Anforderungen vorsehen.
Das Material muss frei von organischen Bestandteilen, Fremdstoffen, gefrorenen Bestandteilen und sonstigen schädlichen Beimengungen sein.
Einbau lagenweise und beidseitig gleichmäßig. Zulässige Lagendicken auf das eingesetzte Verdichtungsgerät, das Rohrmaterial und die Einbausituation abstimmen. Verschiebungen oder Beschädigungen der Rohrleitung sind auszuschließen.
Anforderungen der ZTV E-StB sowie die Vorgaben des Rohrherstellers beachten.
Erforderliche Eigenüberwachungsprüfungen durchführen und dokumentieren. Eignungsnachweis des vorgesehenen Materials vor Einbau der Bauüberwachung vorlegen.
Einschließlich Lieferung, Abladen, Fördern innerhalb der Baustelle, profilgerechtem Einbau, lagenweiser Verdichtung und aller erforderlichen Nebenleistungen.
Menge: 22,000 m³

**03.02.0110 Sohlsubstrat im Ein- und Auslaufbereich liefern und einbauen**
Natürliches, gewässertypisches mineralisches Sohlsubstrat liefern und im Bereich der Ein- und Ausläufe der Rohrdurchlässe profilgerecht einbauen.

Materialzusammensetzung und Körnung sind an die vorhandene Grabensohle anzupassen und vor Lieferung mit der Bauüberwachung abzustimmen.

Sohlsubstrat so einbauen, dass ein gleichmäßiger Übergang ohne Absturz, Schwelle oder abflussbehindernde Unebenheiten entsteht. Material standsicher einbauen und gegen Ausspülung verzahnen.

Einschließlich Lieferung, Laden, Transport, Einbau und Profilierung.

Abrechnung nach eingebautem Volumen.
Menge: 4,000 m³

**03.02.0120 Schottertragschicht 0/32, D 25cm**
Schottertragschicht herstellen.

Lagenweise einbauen und verdichten
Verformungsmodul Ev2 an der Oberfläche min. 80 MPa

Baustoffgemisch für Schottertragschicht
Natürliche Gesteinskörnung TL Gestein
Körnung 0/32

Einbaudicke 25 cm

Abweichung von der Sollhöhe: max. +/- 2 cm
Unebenheit: Stichmaß auf 4-m-Latte max. 2 cm
Menge: 65,000 m²

**03.02.0130 Asphalttragdeckschicht AC 16 TD, 8cm**
Asphalttragdeckschicht aus
Asphalttragdeckschichtmischgut AC 16 T D herstellen.

In Verkehrsflächen für ländliche Wege.

Einbaudicke: 8 cm
Bindemittel:  70/100 TL Bitumen StB
Menge: 65,000 m²

**03.02.0140 Abstumpfungsmaßnahme durchführen**
Abstumpfungsmaßnahme zur Erhöhung der Anfangsgriffigkeit durch gleichmäßiges Aufbringen und Einwalzen von Abstreukörnung durchführen.

Nicht gebundene Abstreukörnung aufnehmen
und der Verwertung nach Wahl des AN zuführen.

Abstreukörnung = Baustoffgemisch für Oberflächenbehandlung 1/3 aus natürlichen gebrochenen Gesteinskörnungen
Abstreumenge = 1,0 kg/m2.
Menge: 65,000 m²

#### Titel 03.03 Grabenmodellierung / Gefälleanpassung

**03.03.0010 Graben räumen und nachprofilieren, Längsgefälle anpassen, Station 0+000 bis 0+263,00**
Vorhandenen Graben räumen und nachprofilieren,
durchgängig gleichmäßiges Längsgefälle von 0,04% herstellen.

Offengelegtes Grabenprofil nach Plan herstellen, einschließlich Profilierung von Sohle und Böschungen, Anschluss an den Bestand,

Sohlbreite: über 0,40 bis 0,50 m.
Grabentiefe: über 0,75 bis 1,25 m.
Böschungsneigung: 1 : 2.

Anfallende Aushub- und Räumgutmenge im Mittel 0,30 m³/m.

Grabenablagerungen, Sedimente, Bewuchsreste, lose Bodenbestandteile und sonstiges Räumgut lösen und aufnehmen.

Sohle und Böschungen profilgerecht herstellen. Unebenheiten beseitigen und einen gleichmäßigen, abflusswirksamen Grabenquerschnitt herstellen.

Aushub und Räumgut laden, innerhalb der Baustelle bis 0,40 km fördern und auf der Zwischenlagerfläche des Auftragnehmers geordnet lagern.

Einschließlich aller erforderlichen Nebenleistungen.

Abtransport sowie Verwertung oder Beseitigung des zwischengelagerten Materials werden gesondert vergütet.
Menge: 260,000 m

*Hinweis: Vorbemerkung Entsorgung Räumgut*
Das bei der Räumung und Neuprofilierung der Gräben anfallende Räumgut ist entsprechend seiner abfallrechtlichen Einstufung aufzunehmen, erforderlichenfalls getrennt zwischenzulagern, zu laden, zu transportieren und einer zugelassenen Verwertungs- oder Beseitigungsanlage zuzuführen.
Die Einstufung des Räumgutes erfolgt auf Grundlage erforderlicher Deklarationsanalysen. Bei einer Ablagerung auf einer Deponie sind die Anforderungen der Deponieverordnung (DepV) sowie die Annahmebedingungen der jeweiligen Deponie einzuhalten. Für andere Verwertungswege gelten die jeweils einschlägigen abfall- und bodenschutzrechtlichen Vorschriften.
Unterschiedlich eingestufte Räumgutmengen sind getrennt zu entnehmen, zwischenzulagern, zu laden und der vorgesehenen Verwertung oder Beseitigung zuzuführen. Eine Vermischung unterschiedlich eingestufter Materialien ist nicht zulässig.
Die Wahl der Verwertungs- oder Beseitigungsanlage obliegt dem Auftragnehmer. Die Anlage muss zur Annahme des jeweiligen Räumgutes berechtigt sein. Die vorgesehene Anlage und deren Annahmeberechtigung sind der Bauüberwachung vor Beginn der Abfuhr nachzuweisen. Die erforderlichen Transportentfernungen sind in die Einheitspreise einzukalkulieren.
Ab der Übernahme des Räumgutes obliegen dem Auftragnehmer die ordnungsgemäße Beförderung und die vertragsgemäße Durchführung der Verwertung oder Beseitigung. Die gesetzlichen Verantwortlichkeiten der Beteiligten bleiben unberührt.
Die ordnungsgemäße Verwertung oder Beseitigung ist durch Wiegescheine und Übernahmescheine sowie, soweit erforderlich, durch Begleitscheine und Entsorgungsnachweise zu belegen. Die Nachweise sind der Bauüberwachung vollständig vorzulegen.
Die Abrechnung der Transportleistungen erfolgt nach dem durch gemeinsames Aufmaß ermittelten Volumen des Räumgutes im Graben vor der Entnahme. Die Abrechnung der Annahme-, Behandlungs-, Verwertungs- oder Beseitigungsgebühren erfolgt nach der tatsächlich angenommenen Masse in Tonnen gemäß Wiegeschein einer geeichten Waage der jeweiligen Anlage.
Da die Mengen der einzelnen Material- oder Deklarationsklassen vorab nicht abschließend bestimmt werden können, sind Mengenverschiebungen zwischen den jeweiligen Positionen möglich.
Eine Umrechnung zwischen Volumen und Masse erfolgt nicht.
Alle mit der Abfuhr verbundenen Leistungen, insbesondere Laden, innerbetriebliche Transporte, getrennte Zwischenlagerung und Ladungssicherung, sind, sofern nicht gesondert ausgeschrieben, in die Einheitspreise der Transportpositionen einzukalkulieren.

**03.03.0020 Untersuchung zur Abfalldeklaration**
Soweit für die ordnungsgemäße Verwertung oder Entsorgung erforderlich, sind zusätzliche umwelttechnische Untersuchungen des anfallenden Räumgutes durchzuführen.
Die Beprobung und Untersuchung sind nach den Anforderungen des vorgesehenen Entsorgungsweges, insbesondere der Deponieverordnung (DepV) und der LAGA PN 98, durchzuführen.
Die Leistung umfasst die Bildung der erforderlichen Haufwerke, die Probenahme, die labortechnische Untersuchung sowie die Erstellung der Deklarationsanalysen und Untersuchungsberichte.
Alle hierfür erforderlichen Aufwendungen, insbesondere für das Bilden und Umsetzen der Haufwerke, die Probenahme, die Laboruntersuchungen und die Dokumentation der Ergebnisse, sind in den Einheitspreis einzurechnen.
Menge: 1,000 St

**03.03.0030 Räumgut aufnehmen, verladen und abtransportieren – Material DK 0**
Bodenmaterial aus dem Zwischenlager aufnehmen, verladen und zu einer zugelassenen Deponie transportieren.
Materialklasse: DK0 gemäß Deponieverordnung.
Im Einheitspreis enthalten sind alle Aufwendungen für Aufnahme aus dem Zwischenlager, Laden, innerbetriebliche Transporte, Transport zur Verwertungsanlage sowie Sicherung der Ladung.
Menge: 20,000 m³

**03.03.0040 Deponiegebühren – Material DK 0**
Gebühren der Deponie für Material der Deponieklasse DK0 gemäß Deponieverordnung.
Abrechnung nach tatsächlich angenommener Masse gemäß Wiegeschein einer geeichten Waage der jeweiligen Deponie.
Menge: 37,000 t

**03.03.0050 Räumgut aufnehmen, verladen und abtransportieren – Material DK I**
Bodenmaterial aus dem Zwischenlager aufnehmen, verladen und zu einer zugelassenen Deponie der Klasse DK1 transportieren.
Materialklasse: DK1 gemäß Deponieverordnung.
Menge: 20,000 m³

**03.03.0060 Deponiegebühren – Material DK I**
Gebühren der Deponie für Material der Deponieklasse DK1 gemäß Deponieverordnung.
Abrechnung nach tatsächlich angenommener Masse gemäß Wiegeschein einer geeichten Waage der jeweiligen Deponie.
Menge: 37,000 t

**03.03.0070 Räumgut aufnehmen, verladen und abtransportieren – Material DK II**
Bodenmaterial aus dem Zwischenlager aufnehmen, verladen und zu einer zugelassenen Deponie der Klasse DK2 transportieren.
Materialklasse: DK2 gemäß Deponieverordnung.
Menge: 20,000 m³

**03.03.0080 Deponiegebühren – Material DK II**
Gebühren der Deponie für Material der Deponieklasse DK2 gemäß Deponieverordnung.
Abrechnung nach tatsächlich angenommener Masse gemäß Wiegeschein einer geeichten Waage der jeweiligen Deponie.
Menge: 37,000 t

**03.03.0090 Räumgut aufnehmen, verladen und abtransportieren – Material DK III**
Bodenmaterial aus dem Zwischenlager aufnehmen, verladen und zu einer zugelassenen Deponie der Klasse DK3 transportieren.
Materialklasse: DK3 gemäß Deponieverordnung.
Menge: 20,000 m³

**03.03.0100 Deponiegebühren – Material DK III**
Gebühren der Deponie für Material der Deponieklasse DK3 gemäß Deponieverordnung.
Abrechnung nach tatsächlich angenommener Masse gemäß Wiegeschein einer geeichten Waage der jeweiligen Deponie.
Menge: 37,000 t

### 04 Graben G5 - Langer Graben

#### Titel 04.01 Vorbereitende Maßnahmen - Roden / Abräumen

**04.01.0010 Trasse von Aufwuchs abräumen, H bis 250cm**
Trasse von Aufwuchs abräumen, bestehend aus Gräsern, zusammenhängenden Sträuchern und vereinzelten Stämmen bis 10 cm Durchmesser, Bewuchshöhe bis 250 cm, anfallende Stoffe laden, Entsorgung wird gesondert vergütet. Neigungsverhältnis eben bis 1:2.
Menge: 400,000 m²

**04.01.0020 Trasse von Aufwuchs abräumen, H bis 150cm**
Trasse von Aufwuchs abräumen, bestehend aus Gräsern und vereinzelte Sträuchern, Bewuchshöhe bis 150 cm, anfallende Stoffe laden, Entsorgung wird gesondert vergütet. Neigungsverhältnis eben bis 1:2.
Menge: 200,000 m²

**04.01.0030 Material aus vorgenannter Position entsorgen**
Material aus vorgenannter Position, bestehend aus Gräsern, Strauchschnitt und Stämmen bis 10 cm Durchmesser, nicht schadstoffbelastet, übernehmen, zur zugelassenen Verwertungsanlage transportieren und ordnungsgemäß verwerten.

Abfallschlüssel AVV 20 02 01, biologisch abbaubare Abfälle.

Annahme- und Verwertungsgebühren sind in den Einheitspreis einzurechnen.

Wiegescheine und Verwertungsnachweise sind vorzulegen.

Abrechnung nach tatsächlich verwogener Masse.
Menge: 4,000 t

#### Titel 04.02 Erneuerung / Räumung Rohrdurchlässe

**04.02.0010 Böden lösen, ausheben, laden, transportieren, lagern, Rohrleitung freilegen**
Boden über und seitlich des vorhandenen Durchlasses lösen und ausheben, zur Freilegung der Rohrleitung DN 500 SB für den nachfolgenden Rückbau.
Aushubmaterial aufnehmen, laden, innerhalb der Baustelle zur vom AN vorgesehenen Zwischenlagerfläche fördern, dort getrennt und fachgerecht lagern.
Einschließlich aller erforderlichen Nebenarbeiten sowie des profilgerechten Herstellens des Arbeitsraums.
Bereiche:
Durchlass D7.5, L = 7,5 m
Durchlass D7.4, L = 7,4 m
Durchlass D7.3, L = 11,1 m
Durchlass D7.2, L = 1,3 m
Menge: 4,000 m³

**04.02.0020 Rohrleitung Beton DN 500 abbrechen, entsorgen**
Abbruch der Rohrleitung aus Beton, unbewehrt,
Nenndurchmesser DN 500, im Graben, Verlegetiefe bis 1,25 m, Material aufnehmen und ordnungsgemäß entsorgen, Vergütung der Entsorgung übernimmt der AN.

Bereiche:
Durchlass D5.4, L = 4,8 m
Menge: 4,800 m

**04.02.0030 Planum Rohrgraben herstellen**
Vor dem Einbau der Bettung ist die Aushubsohle im Auflagerbereich profilgerecht herzustellen, einzuebnen und nachzuverdichten.

Der anstehende Boden ist im Auflagerbereich auf einen Verdichtungsgrad von mindestens DPr = 97 % nachzuverdichten.

Aufgeweichte, aufgelockerte oder nicht ausreichend tragfähige Bereiche sind nach Abstimmung mit der Bauüberwachung vollständig aufzunehmen.
Der entstandene Mehraushub ist durch geeignetes, verdichtungsfähiges Material zu ersetzen und zu verdichten. Diese Leistung wird gesondert vergütet.

Die vorbereitete Aushubsohle muss eben, tragfähig, standfest und frei von punktförmigen Auflagerungen sein.
Menge: 6,000 m²

**04.02.0040 Bodenaustausch Rohrbettung**
Aufgeweichte, aufgelockerte oder nicht ausreichend tragfähige Bereiche im Auflagerbereich der Rohrdurchlässe nach Anordnung der Bauüberwachung aufnehmen.

Den aufgenommenen Boden laden, innerhalb der Baustelle zur Zwischenlagerfläche des Auftragnehmers fördern und dort getrennt lagern.

Austauschmaterial aus natürlicher Gesteinskörnung als gut verdichtbares, nichtbindiges Mineralstoffgemisch der Körnung 0/32 mm liefern, lagenweise einbauen und verdichten.

Das Austauschmaterial muss frei von organischen Bestandteilen, Fremdstoffen, gefrorenen Bestandteilen und sonstigen schädlichen Beimengungen sowie für den vorgesehenen Verwendungszweck geeignet sein.

Einbau in Lagen von höchstens 20 cm Dicke im verdichteten Zustand.

Ausführung nur nach Anordnung der Bauüberwachung.
Menge: 2,000 m³

**04.02.0050 Rohr aus Stahlbeton, K-GM, DN 500 mm liefern und einbauen**
Rohr aus Stahlbeton ohne Fuß, Kreisquerschnitt, DN 500, nach DIN EN 1916, DIN V 1201 und den erhöhten Anforderungen der FBS-Qualitätsrichtlinie QR 1 zertifiziert und fremdüberwacht inklusive Dichtung und Stoßfugenbegrenzer auf die Baustelle liefern und nach DIN EN 1610, Arbeitsblatt DWA-A 139, Einbaurichtlinien der FBS sowie des Dichtmittelherstellers und nach DIN 18306 entsprechend den Belastungs- und Einbaubedingungen als Rohrdurchlass einbauen.

Betondruckfestigkeitsklasse ≥ C40/50, nach DIN EN 206-1/DIN 1045-2, widerstandsfähig gegen chemisch mäßig angreifende Umgebung (Expositionsklasse XA2).

Kompressionsdichtung aus Elastomeren mit dichter Struktur und hohlraumfreiem Dichtquerschnitt nach DIN EN 681-1, DIN 4060 und den erhöhten Anforderungen der FBS-Qualitätsrichtlinie QR 4060® zertifiziert und fremdüberwacht.

Einbau- und Belastungsbedingungen entsprechend statischem Nachweis nach Arbeitsblatt ATV-DVWK-A 127 und Arbeitsblatt DWA-A 127-1.

Grabenbreite und Mindestarbeitsraum auf die Anforderungen nach DIN 4124, DIN EN 1610/Arbeitsblatt DWA-A 139 und auf die verwendeten Arbeits- und Verdichtungsgeräte abstimmen.

Tiefe, Ausrichtung und Gefälle der Entwässerungsleitung entsprechend den Vorgaben der Planung.
Menge: 6,000 m

**04.02.0060 Austauschboden Leitungszone liefern und einbauen**
Verdichtungsfähiges, nichtbindiges Bodenmaterial aus natürlicher Gesteinskörnung für die Herstellung der Leitungszone liefern, einbauen und verdichten.
Die Leitungszone umfasst die untere Bettungsschicht, die obere Bettung einschließlich der Zwickelbereiche, die Seitenverfüllung sowie die Abdeckung über dem Rohr.
Rohrbettung nach DIN EN 1610, Bettung Typ 1, herstellen.
Dicke der unteren Bettungsschicht:
a = 100 mm + 0,1 × DN
Bei DN 500 beträgt die Dicke der unteren Bettungsschicht 150 mm.
Bettungsmaterial profilgerecht einbauen. Zwickelbereiche vollständig und hohlraumfrei verfüllen und sorgfältig verdichten.
Seitenverfüllung beidseitig der Rohrleitung gleichmäßig und lagenweise hochführen.
Material zwischen den Grabenwänden bis mindestens 0,15 m über Rohrscheitel beziehungsweise mindestens 0,10 m über der Rohrverbindung einbauen. Maßgebend ist die größere erforderliche Höhe.
Als Bettungs- und Verfüllmaterial ist gut verdichtbares, nichtbindiges Natursteinmaterial der Verdichtbarkeitsklasse V1 mit einem Größtkorn von höchstens 20 mm zu verwenden, sofern die Vorgaben des Rohrherstellers keine geringere Korngröße oder weitergehenden Anforderungen vorsehen.
Das Material muss frei von organischen Bestandteilen, Fremdstoffen, gefrorenen Bestandteilen und sonstigen schädlichen Beimengungen sein.
Einbau lagenweise und beidseitig gleichmäßig. Zulässige Lagendicken auf das eingesetzte Verdichtungsgerät, das Rohrmaterial und die Einbausituation abstimmen. Verschiebungen oder Beschädigungen der Rohrleitung sind auszuschließen.
Anforderungen der ZTV E-StB sowie die Vorgaben des Rohrherstellers beachten.
Erforderliche Eigenüberwachungsprüfungen durchführen und dokumentieren. Eignungsnachweis des vorgesehenen Materials vor Einbau der Bauüberwachung vorlegen.
Einschließlich Lieferung, Abladen, Fördern innerhalb der Baustelle, profilgerechtem Einbau, lagenweiser Verdichtung und aller erforderlichen Nebenleistungen.
Menge: 4,000 m³

**04.02.0070 Sohlsubstrat im Ein- und Auslaufbereich liefern und einbauen**
Natürliches, gewässertypisches mineralisches Sohlsubstrat liefern und im Bereich der Ein- und Ausläufe der Rohrdurchlässe profilgerecht einbauen.

Materialzusammensetzung und Körnung sind an die vorhandene Grabensohle anzupassen und vor Lieferung mit der Bauüberwachung abzustimmen.

Sohlsubstrat so einbauen, dass ein gleichmäßiger Übergang ohne Absturz, Schwelle oder abflussbehindernde Unebenheiten entsteht. Material standsicher einbauen und gegen Ausspülung verzahnen.

Einschließlich Lieferung, Laden, Transport, Einbau und Profilierung.

Abrechnung nach eingebautem Volumen.
Menge: 3,000 m³

**04.02.0080 Schottertragschicht 0/32, D 25cm**
Schottertragschicht herstellen.

Lagenweise einbauen und verdichten
Verformungsmodul Ev2 an der Oberfläche min. 80 MPa

Baustoffgemisch für Schottertragschicht
Natürliche Gesteinskörnung TL Gestein
Körnung 0/32

Einbaudicke 25 cm

Abweichung von der Sollhöhe: max. +/- 2 cm
Unebenheit: Stichmaß auf 4-m-Latte max. 2 cm
Menge: 12,000 m²

**04.02.0090 Rohrdurchlässe DN 500 von Ablagerungen räumen und reinigen**
Vorhandenen Rohrdurchlass aus Betonrohren, Nennweite DN 500, von Sedimentablagerungen räumen und reinigen.

Anfallende Räumgutmenge im Mittel 0,10 m³/m.

Der Rohrquerschnitt ist Sedimenten zugesetzt. Sämtliche Sedimente, Schlammablagerungen, Sand, Kies und sonstige lose mineralische Ablagerungen, Pflanzenreste sind vollständig aus dem Rohrquerschnitt zu entfernen.

Die Reinigung ist mit hierfür geeigneten Geräten und Verfahren auszuführen. Das Rohr ist über die gesamte zu bearbeitende Länge frei durchgängig herzustellen.

Beschädigungen der vorhandenen Betonrohre, Rohrverbindungen und Ein- und Auslaufbereiche sind zu vermeiden.

Räumgut laden, innerhalb der Baustelle bis 0,80 km fördern und auf der Zwischenlagerfläche des Auftragnehmers geordnet lagern.
Einschließlich aller erforderlichen Nebenleistungen.

Abtransport sowie Verwertung oder Beseitigung des zwischengelagerten Materials werden gesondert vergütet.

Bereiche:
Rohrdurchlass D5.1, L = 5,19 m
Rohrdurchlass D5.2, L = 5,27 m
Rohrdurchlass D5.3, L = 5,13 m
Menge: 20,000 m

#### Titel 04.03 Bauwerk - Schwelle

**04.03.0010 Prüffähige Tragwerksplanung**
Prüffähige Tragwerksplanung für das Bauwerk auf Grundlage der Ausschreibungspläne und der vom Auftraggeber vorgegebenen Randbedingungen erstellen.

Die Leistung umfasst insbesondere:

- statische Berechnung einschließlich der Nachweise zu Tragfähigkeit, Gebrauchstauglichkeit, Gleiten, Kippen und Aufschwimmen,
- Bemessung der Stahlbetonbauteile, Stahlprofile, Verankerungen und Einbauteile,
- Erstellung der Schal- und Bewehrungspläne einschließlich Bewehrungs- und Biegelisten,
- Darstellung sämtlicher Einbauteile, Aussparungen und Aufschwimmsicherungen,
- Abstimmung mit Objektplanung und Bauüberwachung,
- Einarbeitung von Prüf- und Abstimmungsvermerken,
- Kontrolle der eingebauten Bewehrung vor der Betonage einschließlich schriftlicher Dokumentation.

Die Unterlagen sind spätestens 15 Werktage vor Ausführungsbeginn digital und zweifach in Papierform vorzulegen. Mit der Ausführung darf erst nach Freigabe begonnen werden.

Eine gegebenenfalls erforderliche unabhängige bautechnische Prüfung ist nicht Bestandteil dieser Position.

Einschließlich aller Berechnungen, Pläne, Abstimmungen und Überarbeitungen.
Menge: 1,000 psch

**04.03.0020 Oberboden mit teilweise Sedimentablagerungen (Sohlsubstrat) aufnehmen**
Oberboden und aufgefüllte Böden des bestehenden Grabenprofils im Bereich der Schwelle abschnittsweise aufnehmen und zur Wiederverwendung seitlich zwischenlagern.

Ausführung in jeder Geländelage, einschließlich Grabensohle und Grabenböschungen bis zu einer Neigung von 1:1,25.

Material schonend lösen, getrennt von sonstigem Aushub lagern und gegen Vermischung, Verunreinigung und Abschwemmen sichern.

Mittlere Abtragstiefe: 0,20 m

Abrechnung nach Aufmaß an der Entnahmestelle.
Menge: 1,000 m³

**04.03.0030 Bodenaushub bis T 1,30 m**
Boden im Bereich der Baugrube profilgerecht lösen, ausheben, laden, fördern und seitlich zur Wiederverwendung zwischenlagern.

Die Aushubtiefe bemisst sich ab Unterkante des zuvor abgetragenen Oberbodens bzw. Sohlsubstrats bis zur planmäßigen Baugrubensohle einschließlich Unterkante des Schotterpakets.

Einschließlich Herstellen erforderlicher Arbeitsräume, Böschungen und Abtreppungen sowie zusätzlicher Vertiefungen für Wasserhaltungsmaßnahmen.

Abtragstiefe: bis 1,30 m.

Abrechnung nach Aufmaß an der Entnahmestelle.
Menge: 6,000 m³

**04.03.0040 Baugrubensohle planieren**
Erdplanum auf der Baugrubensohle unmittelbar vor Einbau der Schottertragschicht profil- und höhengerecht herstellen und mit geeignetem Gerät verdichten.

Einschließlich Abrütteln und Nachverdichten des anstehenden Bodens.

Zulässige Höhenabweichung von der Sollhöhe: ± 2 cm.

Ausführung nach ZTV E-StB 17.
Menge: 3,000 m²

**04.03.0050 Schottertragschicht 0/32 mm, D 20 cm**
Schottertragschicht aus güteüberwachtem, gebrochenem Naturhartgestein liefern, profilgerecht einbauen und verdichten.

Einschließlich Herstellen der Feinplanie mit einer zulässigen Höhenabweichung von ± 2 cm.

Material: gebrochenes Natursteinmaterial
Körnung: 0/32 mm
Dicke im verdichteten Zustand: 20 cm
Menge: 0,600 m³

*Hinweis: Vorbemerkung: Betonbau*
Die Beton- und Stahlbetonarbeiten sind gemäß den Ausführungsunterlagen und den einschlägigen Regelwerken, insbesondere DIN 1045, auszuführen.

Betonanforderungen:

Sauberkeitsschicht: C8/10, X0
Konstruktionsbeton: C30/37, XC4, XF1, WF, Überwachungsklasse 2
Betonstahl: B500B

Die Bewehrung wird gesondert vergütet.

Planmäßig dargestellte Aussparungen, Profilierungen und Anpassungen an Einbauteile sind, soweit keine gesonderten Positionen vorgesehen sind, in die jeweilige Leistung einzurechnen. Die Lieferung gesondert ausgeschriebener Einbauteile ist hiervon ausgenommen.

Es dürfen nur geeignete Abstandhalter aus Faserbeton verwendet werden.

Betonanschlussflächen sind rau, sauber und frei von Zementschlemme sowie losen Bestandteilen herzustellen. Arbeitsfugen sind nur nach Planung beziehungsweise Abstimmung zulässig.

Sichtbar bleibende Kanten sind mit Dreikantleisten, Schenkellänge 20 mm, zu brechen. Sichtbare Arbeitsfugen sind mit Trapezleisten geordnet auszubilden.

Dauerhaft sichtbar bleibende Betonflächen sind nach dem DBV/VDZ-Merkblatt „Sichtbeton“ in Sichtbetonklasse SB 2 herzustellen. Für diese Flächen ist ungebrauchte Schalhaut zu verwenden. Versätze an Schalhautstößen und Arbeitsfugen dürfen höchstens 5 mm betragen.

Der Beton ist fachgerecht nachzubehandeln. Vor Ausführung sind ein Betonierplan und ein Nachbehandlungskonzept vorzulegen. Über die Betonage ist ein Betoniertagebuch zu führen.

**04.03.0060 Sauberkeitsschicht, aus Beton C8/10**
Sauberkeitsschicht, aus Beton C8/10, X0 unter Gründungsbauteilen aller Art (Einzel- und Streifenfundamente, Boden- und Fundamentplatten).

Dicke: ca. 10 cm
Menge: 4,500 m²

**04.03.0070 PE-Folie, 0,5 mm, zweilagig**
PE-Folie, Dicke 0,50 mm, in zwei Lagen auf der Sauberkeitsschicht liefern und verlegen.

Stöße ausreichend überlappen und gegeneinander versetzt anordnen. Folie faltenfrei verlegen und bis zum Einbau der Bewehrung beziehungsweise Betonage gegen Beschädigung sichern.
Menge: 4,500 m²

**04.03.0080 Stahlbetonschwelle einschließlich Schalung herstellen**
Stahlbetonschwelle gemäß Bauwerksplan Nr. 5-01 aus Beton C30/37, XC4, XF1, WF, Überwachungsklasse 2 herstellen.

Beton liefern, fördern, einbringen, verdichten und nachbehandeln, einschließlich Herstellen, Vorhalten und Entfernen der erforderlichen Schalung.

Einschließlich Aussparungen, Profilierungen und Anpassungen an Einbauteile gemäß Ausführungsplanung.

Sichtbar bleibende Betonflächen in Sichtbetonklasse SB 2 herstellen. Sichtbare Kanten mit Dreikantleisten, Schenkellänge 20 mm, brechen.

Beton insbesondere im Bereich der Einbauteile vollständig und hohlraumfrei einbringen und verdichten.

Sohl-, Schwellen-, Öffnungs- und Oberkantenhöhen tachymetrisch erfassen und mit einer Genauigkeit von mindestens ±5 mm dokumentieren.

Bewehrung und Einbauteile werden gesondert vergütet.
Menge: 1,400 m³

**04.03.0090 Betonstahl B500B**
Betonstahl B500B in verschiedenen Durchmessern und Längen liefern, schneiden, biegen und gemäß Bewehrungsplan verlegen.

Einschließlich Bindedraht, erforderlicher Unterstützungen, Montagebewehrung und aller Nebenleistungen.

Abrechnung nach Stahllisten und eingebautem Gewicht.
Menge: 0,200 t

**04.03.0100 HEA 220 Stahl rostfrei mit angeschweißten Kopfbolzen einbetonieren**
Doppel-T-Profil mit Querschnittsabmessungen entsprechend HEA 220 aus nichtrostendem Stahl, Werkstoff 1.4404, einschließlich angeschweißter Kopfbolzen liefern, bearbeiten, einbauen, ausrichten und gemäß Ausführungsplanung in die Stahlbetonschwelle einbetonieren.
Stahlprofil:
- Querschnitt entsprechend HEA 220
- Länge in Profilachse: ca. 0,70 m je Träger

Kopfbolzen:
- Werkstoff nichtrostender Stahl, passend zum Grundwerkstoff
- Länge: 80 mm
- Anzahl: 2 Stück je Träger
- Achsabstand: 0,50 m
- mittig auf dem Steg anordnen und fachgerecht anschweißen
Schweißzusätze müssen für den Werkstoff 1.4404 geeignet sein. Schweiß- und Bearbeitungsbereiche sind fachgerecht zu reinigen, zu beizen und zu passivieren.
Träger lage-, höhen- und fluchtgerecht einbauen und während der Betonage gegen Verschieben und Verdrehen sichern. Die planmäßig vorgesehene Profilfläche ist bündig und planeben mit der Betonoberfläche herzustellen.
Einschließlich Zuschnitt, Schweißarbeiten, Befestigungs- und Hilfskonstruktionen sowie sämtlicher Nebenleistungen.
Beton im Bereich des Stahlprofils und der Kopfbolzen vollständig und hohlraumfrei einbringen und verdichten.
Menge: 2,000 St

**04.03.0110 Eichenholzbalken als Dammbalken**
Eichenholzbalken als Dammbalken für die Schwelle liefern, bearbeiten, einpassen und gemäß Bauwerksplan Nr. 5-01 einbauen.

Holzart: europäische Eiche, Kernholz, splintfrei
Ausführung: Vollholz, festigkeitssortiert
Querschnitt: 100 × 140 mm
Länge: ca. 1,74 m je Balken
Holzfeuchte bei Lieferung: höchstens 18 %
Oberfläche: vierseitig gehobelt, Kanten gefast
Holzschutz: ohne chemische Behandlung

Holz gerade, maßhaltig und frei von Fäule, Insektenbefall, Baumkante sowie die Gebrauchstauglichkeit beeinträchtigenden Rissen und Fehlstellen liefern.

Einschließlich Zuschnitt, Einpassen und Nachbearbeiten sämtlicher Schnitt-, Bohr- und Hirnholzflächen sowie Herstellen der Bohrungen und Aussparungen für die gesondert ausgeschriebene Verschraubung mit Gewindestangen M12.

Balken lage- und höhengerecht auf den vorgesehenen Auflagerkonsolen einbauen und ausrichten.
Menge: 7,000 m

**04.03.0120 Verschraubung der Eichenholzbalken**
Eichenholzbalken gemäß Bauwerksplan Nr. 5-01 mit zwei durchgehenden Gewindestangen verschrauben.

Leistung einschließlich:

- 4 Bohrungen Ø 20 mm, mittig und lotrecht durch die Eichenholzbalken,
- 2 Gewindestangen M12 aus nichtrostendem Stahl, Werkstoff 1.4404, Länge je ca. 0,40 m,
- 4 Muttern M12 sowie erforderliche Unterleg- und Distanzscheiben aus nichtrostendem Stahl,
- Anreißen, Bohren, Einsetzen, Ausrichten und gleichmäßiges Verspannen der Balken,
- sämtlicher Befestigungs- und Nebenleistungen.

Bohrungen ausrissfrei herstellen. Holzfasern und Bohrmehl vollständig entfernen. Verschraubung so anziehen, dass die Balken sicher verbunden werden, ohne das Holz unzulässig zu quetschen.
Menge: 2,000 St

**04.03.0130 Aufschwimmsicherung herstellen**
Aufschwimmsicherung der Eichenholzbalken gemäß Bauwerksplan Nr. 5-01 durch herausnehmbare Sicherungsbolzen herstellen.

Leistung einschließlich:

- 4 Bohrungen durch die seitlichen Stahlprofile, Durchmesser passend zu den Sicherungsbolzen, ca. 25 mm, oberhalb der Holzbalken angeordnet,
- Bohrungen gratfrei herstellen, Kanten brechen und fachgerecht nachbehandeln,
- 2 Sicherungsbolzen aus nichtrostendem Stahl, Werkstoff 1.4404, Durchmesser ca. 20 mm, Länge ca. 250 mm,
- Bolzen mit angeschweißtem oder fest verbundenem Handgriff,
- je Bolzen ein Sicherungsklappstecker aus nichtrostendem Stahl mit unverlierbarer Sicherungskette,
- Einpassen, Ausrichten und vollständige Funktionsprüfung.

Sicherungsbolzen leichtgängig und ohne Werkzeug ein- und ausbaubar ausführen. Die Konstruktion muss ein Aufschwimmen der Holzbalken sicher verhindern.

Schweiß-, Bohr- und Bearbeitungsstellen an den nichtrostenden Stahlteilen fachgerecht reinigen, beizen und passivieren.
Menge: 2,000 St

**04.03.0140 Gelagerten Bodenaushub einbauen**
Seitlich gelagertes und zur Wiederverfüllung geeignetes Aushubmaterial aufnehmen, fördern und im Arbeitsraum profilgerecht wieder einbauen.

Material in Lagen von höchstens 20 cm einbauen und lagenweise mit geeignetem Gerät verdichten.

Geforderter Verdichtungsgrad: DPr ≥ 100 %.

Einschließlich Herstellen der planmäßigen Gelände- und Böschungsprofile sowie sämtlicher erforderlicher Nebenleistungen.

Abrechnung nach dem eingebauten und verdichteten Volumen gemäß Aufmaß an der Einbaustelle.
Menge: 5,000 m³

**04.03.0150 Oberboden / Sohlsubstrat einbauen**
Seitlich gelagertes, für den Wiedereinbau geeignetes Sohlsubstrat aufnehmen und im Bereich der Grabensohle sowie der Übergänge zum Bauwerk profilgerecht wieder einbauen.
Material schonend und ohne Vermischung mit ungeeignetem Boden einbauen. Grabenprofil, Sohle und Böschungen entsprechend dem ursprünglichen beziehungsweise planmäßigen Zustand wiederherstellen.
Einschließlich Verteilen, Planieren und erforderlicher Nebenleistungen.
Abrechnung nach eingebautem Volumen gemäß Aufmaß an der Einbaustelle.
Menge: 1,000 m³

**04.03.0160 Sohlsubstrat im Ein- und Auslaufbereich liefern und einbauen**
Gewässertypisches mineralisches Sohlsubstrat liefern und zur Ergänzung des vorhandenen Materials im Bereich der Grabensohle sowie der Übergänge zum Bauwerk profilgerecht einbauen.

Material hinsichtlich Zusammensetzung und Körnung an die vorhandene Grabensohle anpassen. Sohlsubstrat so einbauen, dass gleichmäßige Übergänge ohne Absätze oder abflussbehindernde Unebenheiten entstehen.

Einschließlich Lieferung, Transport, Einbau, Verzahnung mit dem vorhandenen Sohlmaterial und Profilierung.

Abrechnung nach eingebautem Volumen.
Menge: 1,000 m³

**04.03.0170 Funktionsprüfung und Übergabe der Schwelle mit Dammbalken**
Schwelle mit herausnehmbaren Dammbalken nach vollständiger Fertigstellung und vor der Abnahme auf Funktionsfähigkeit prüfen.

Sämtliche Dammbalken probeweise vollständig einsetzen und wieder herausnehmen. Passgenauigkeit, Leichtgängigkeit, sicherer Sitz und vollständige Auflage der Balken sowie Verschraubungen, Führungselemente und Aufschwimmsicherungen prüfen.

Funktionsprüfung gemeinsam mit Auftraggeber und Bauüberwachung durchführen. Betreiber in das Einsetzen, Herausnehmen und Lagern der Dammbalken einweisen.

Über die Funktionsprüfung und Übergabe ist ein Protokoll anzufertigen und dem Auftraggeber digital zu übergeben. Festgestellte Mängel sind vor der Abnahme zu beseitigen.

Einschließlich aller erforderlichen Arbeitskräfte, Geräte, Hilfsmittel und Dokumentationen.
Menge: 1,000 psch

#### Titel 04.04 Grabenmodellierung / Gefälleanpassung

**04.04.0010 Graben räumen und nachprofilieren, Längsgefälle anpassen, Station 0+269,5, bis Station 0+426,5**
Vorhandenen Graben räumen und nachprofilieren,
durchgängig gleichmäßiges Längsgefälle von 0,04% herstellen.

Sohlbreite: über 0,40 bis 0,50 m.
Grabentiefe: über 0,75 bis 1,25 m.
Böschungsneigung: 1 : 2.

Anfallende Aushub- und Räumgutmenge im Mittel 0,30 m³/m.

Grabenablagerungen, Sedimente, Bewuchsreste, lose Bodenbestandteile und sonstiges Räumgut lösen und aufnehmen.

Sohle und Böschungen profilgerecht herstellen. Unebenheiten beseitigen und einen gleichmäßigen, abflusswirksamen Grabenquerschnitt herstellen.

Aushub und Räumgut laden, innerhalb der Baustelle bis 0,40 km fördern und auf der Zwischenlagerfläche des Auftragnehmers geordnet lagern.

Einschließlich aller erforderlichen Nebenleistungen.

Abtransport sowie Verwertung oder Beseitigung des zwischengelagerten Materials werden gesondert vergütet.
Menge: 157,000 m

**04.04.0020 Graben säubern und Vorflut wiederherstellen Station 0+434,0, bis Station 0+708**
Vorhandenen Graben säubern und Vorflut wiederherstellen.

Sohlbreite: über 0,40 bis 0,50 m.
Grabentiefe: über 0,75 bis 1,25 m.
Böschungsneigung: 1 : 2.

Anfallende Aushub- und Räumgutmenge im Mittel 0,2 m³/m.

Grabenablagerungen, Sedimente, Bewuchsreste, lose Bodenbestandteile und sonstiges Räumgut lösen und aufnehmen.

Sohle und Böschungen profilgerecht herstellen. Unebenheiten beseitigen und einen gleichmäßigen, abflusswirksamen Grabenquerschnitt herstellen.

Aushub und Räumgut laden, innerhalb der Baustelle bis 0,40 km fördern und auf der Zwischenlagerfläche des Auftragnehmers geordnet lagern.

Einschließlich aller erforderlichen Nebenleistungen.

Abtransport sowie Verwertung oder Beseitigung des zwischengelagerten Materials werden gesondert vergütet.
Menge: 274,000 m

*Hinweis: Vorbemerkung Entsorgung Räumgut*
Das bei der Räumung und Neuprofilierung der Gräben anfallende Räumgut ist entsprechend seiner abfallrechtlichen Einstufung aufzunehmen, erforderlichenfalls getrennt zwischenzulagern, zu laden, zu transportieren und einer zugelassenen Verwertungs- oder Beseitigungsanlage zuzuführen.
Die Einstufung des Räumgutes erfolgt auf Grundlage erforderlicher Deklarationsanalysen. Bei einer Ablagerung auf einer Deponie sind die Anforderungen der Deponieverordnung (DepV) sowie die Annahmebedingungen der jeweiligen Deponie einzuhalten. Für andere Verwertungswege gelten die jeweils einschlägigen abfall- und bodenschutzrechtlichen Vorschriften.
Unterschiedlich eingestufte Räumgutmengen sind getrennt zu entnehmen, zwischenzulagern, zu laden und der vorgesehenen Verwertung oder Beseitigung zuzuführen. Eine Vermischung unterschiedlich eingestufter Materialien ist nicht zulässig.
Die Wahl der Verwertungs- oder Beseitigungsanlage obliegt dem Auftragnehmer. Die Anlage muss zur Annahme des jeweiligen Räumgutes berechtigt sein. Die vorgesehene Anlage und deren Annahmeberechtigung sind der Bauüberwachung vor Beginn der Abfuhr nachzuweisen. Die erforderlichen Transportentfernungen sind in die Einheitspreise einzukalkulieren.
Ab der Übernahme des Räumgutes obliegen dem Auftragnehmer die ordnungsgemäße Beförderung und die vertragsgemäße Durchführung der Verwertung oder Beseitigung. Die gesetzlichen Verantwortlichkeiten der Beteiligten bleiben unberührt.
Die ordnungsgemäße Verwertung oder Beseitigung ist durch Wiegescheine und Übernahmescheine sowie, soweit erforderlich, durch Begleitscheine und Entsorgungsnachweise zu belegen. Die Nachweise sind der Bauüberwachung vollständig vorzulegen.
Die Abrechnung der Transportleistungen erfolgt nach dem durch gemeinsames Aufmaß ermittelten Volumen des Räumgutes im Graben vor der Entnahme. Die Abrechnung der Annahme-, Behandlungs-, Verwertungs- oder Beseitigungsgebühren erfolgt nach der tatsächlich angenommenen Masse in Tonnen gemäß Wiegeschein einer geeichten Waage der jeweiligen Anlage.
Da die Mengen der einzelnen Material- oder Deklarationsklassen vorab nicht abschließend bestimmt werden können, sind Mengenverschiebungen zwischen den jeweiligen Positionen möglich.
Eine Umrechnung zwischen Volumen und Masse erfolgt nicht.
Alle mit der Abfuhr verbundenen Leistungen, insbesondere Laden, innerbetriebliche Transporte, getrennte Zwischenlagerung und Ladungssicherung, sind, sofern nicht gesondert ausgeschrieben, in die Einheitspreise der Transportpositionen einzukalkulieren.

**04.04.0030 Untersuchung zur Abfalldeklaration**
Soweit für die ordnungsgemäße Verwertung oder Entsorgung erforderlich, sind zusätzliche umwelttechnische Untersuchungen des anfallenden Räumgutes durchzuführen.
Die Beprobung und Untersuchung sind nach den Anforderungen des vorgesehenen Entsorgungsweges, insbesondere der Deponieverordnung (DepV) und der LAGA PN 98, durchzuführen.
Die Leistung umfasst die Bildung der erforderlichen Haufwerke, die Probenahme, die labortechnische Untersuchung sowie die Erstellung der Deklarationsanalysen und Untersuchungsberichte.
Alle hierfür erforderlichen Aufwendungen, insbesondere für das Bilden und Umsetzen der Haufwerke, die Probenahme, die Laboruntersuchungen und die Dokumentation der Ergebnisse, sind in den Einheitspreis einzurechnen.
Menge: 1,000 St

**04.04.0040 Räumgut aufnehmen, verladen und abtransportieren – Material DK 0**
Bodenmaterial aus dem Zwischenlager aufnehmen, verladen und zu einer zugelassenen Deponie transportieren.
Materialklasse: DK0 gemäß Deponieverordnung.
Im Einheitspreis enthalten sind alle Aufwendungen für Aufnahme aus dem Zwischenlager, Laden, innerbetriebliche Transporte, Transport zur Verwertungsanlage sowie Sicherung der Ladung.
Menge: 26,000 m³

**04.04.0050 Deponiegebühren – Material DK 0**
Gebühren der Deponie für Material der Deponieklasse DK0 gemäß Deponieverordnung.
Abrechnung nach tatsächlich angenommener Masse gemäß Wiegeschein einer geeichten Waage der jeweiligen Deponie.
Menge: 48,000 t

**04.04.0060 Räumgut aufnehmen, verladen und abtransportieren – Material DK I**
Bodenmaterial aus dem Zwischenlager aufnehmen, verladen und zu einer zugelassenen Deponie der Klasse DK1 transportieren.
Materialklasse: DK1 gemäß Deponieverordnung.
Menge: 26,000 m³

**04.04.0070 Deponiegebühren – Material DK I**
Gebühren der Deponie für Material der Deponieklasse DK1 gemäß Deponieverordnung.
Abrechnung nach tatsächlich angenommener Masse gemäß Wiegeschein einer geeichten Waage der jeweiligen Deponie.
Menge: 48,000 t

**04.04.0080 Räumgut aufnehmen, verladen und abtransportieren – Material DK II**
Bodenmaterial aus dem Zwischenlager aufnehmen, verladen und zu einer zugelassenen Deponie der Klasse DK2 transportieren.
Materialklasse: DK2 gemäß Deponieverordnung.
Menge: 26,000 m³

**04.04.0090 Deponiegebühren – Material DK II**
Gebühren der Deponie für Material der Deponieklasse DK2 gemäß Deponieverordnung.
Abrechnung nach tatsächlich angenommener Masse gemäß Wiegeschein einer geeichten Waage der jeweiligen Deponie.
Menge: 48,000 t

**04.04.0100 Räumgut aufnehmen, verladen und abtransportieren – Material DK III**
Bodenmaterial aus dem Zwischenlager aufnehmen, verladen und zu einer zugelassenen Deponie der Klasse DK3 transportieren.
Materialklasse: DK3 gemäß Deponieverordnung.
Menge: 26,000 m³

**04.04.0110 Deponiegebühren – Material DK III**
Gebühren der Deponie für Material der Deponieklasse DK3 gemäß Deponieverordnung.
Abrechnung nach tatsächlich angenommener Masse gemäß Wiegeschein einer geeichten Waage der jeweiligen Deponie.
Menge: 48,000 t

### 05 Graben G6 - Katzenlochgraben

#### Titel 05.01 Vorbereitende Maßnahmen - Roden / Abräumen

**05.01.0010 Trasse von Aufwuchs abräumen, H bis 250cm**
Trasse von Aufwuchs abräumen, bestehend aus Gräsern, vereinzelten Sträuchern und Stämmen bis 10 cm Durchmesser, Bewuchshöhe bis 250 cm, anfallende Stoffe laden, Entsorgung wird gesondert vergütet. Neigungsverhältnis eben bis 1:2.
Menge: 1900,000 m²

**05.01.0020 Trasse von Aufwuchs abräumen, H bis 150cm**
Trasse von Aufwuchs abräumen, bestehend aus Gräsern und vereinzelte Sträuchern, Bewuchshöhe bis 150 cm, anfallende Stoffe laden, Entsorgung wird gesondert vergütet. Neigungsverhältnis eben bis 1:2.
Menge: 1300,000 m²

**05.01.0030 Material aus vorgenannter Position entsorgen**
Material aus vorgenannter Position, bestehend aus Gräsern und Strauchschnitt, nicht schadstoffbelastet, übernehmen, zur zugelassenen Verwertungsanlage transportieren und ordnungsgemäß verwerten.

Abfallschlüssel AVV 20 02 01, biologisch abbaubare Abfälle.

Annahme- und Verwertungsgebühren sind in den Einheitspreis einzurechnen.

Wiegescheine und Verwertungsnachweise sind vorzulegen.

Abrechnung nach tatsächlich verwogener Masse.
Menge: 16,000 t

#### Titel 05.02 Räumung Rohrdurchlässe

**05.02.0010 Rohrdurchlässe DN 500 von Ablagerungen räumen und reinigen**
Vorhandenen Rohrdurchlass aus Betonrohren, Nennweite DN 500, von Sedimentablagerungen räumen und reinigen.

Anfallende Räumgutmenge im Mittel 0,1 m³/m.

Der Rohrquerschnitt ist Sedimenten zugesetzt. Sämtliche Sedimente, Schlammablagerungen, Sand, Kies und sonstige lose mineralische Ablagerungen, Pflanzenreste sind vollständig aus dem Rohrquerschnitt zu entfernen.

Die Reinigung ist mit hierfür geeigneten Geräten und Verfahren auszuführen. Das Rohr ist über die gesamte zu bearbeitende Länge frei durchgängig herzustellen.

Beschädigungen der vorhandenen Betonrohre, Rohrverbindungen und Ein- und Auslaufbereiche sind zu vermeiden.

Räumgut laden, innerhalb der Baustelle bis 0,80 km fördern und auf der Zwischenlagerfläche des Auftragnehmers geordnet lagern.
Einschließlich aller erforderlichen Nebenleistungen.

Abtransport sowie Verwertung oder Beseitigung des zwischengelagerten Materials werden gesondert vergütet.

Bereiche:
Rohrdurchlass D6.4, L = 4,66 m
Rohrdurchlass D6.3, L = 12,03 m
Rohrdurchlass D6.1, L = 6 m
Menge: 22,690 m

#### Titel 05.03 Bauwerk - Unterströmtes Wehr

**05.03.0010 Prüffähige Tragwerksplanung**
Prüffähige Tragwerksplanung für das Bauwerk auf Grundlage der Ausschreibungspläne und der vom Auftraggeber vorgegebenen Randbedingungen erstellen.

Die Leistung umfasst insbesondere:

- statische Berechnung einschließlich der Nachweise zu Tragfähigkeit, Gebrauchstauglichkeit, Gleiten, Kippen und Aufschwimmen,
- Bemessung der Stahlbetonbauteile, Stahlprofile, Verankerungen und Einbauteile,
- Erstellung der Schal- und Bewehrungspläne einschließlich Bewehrungs- und Biegelisten,
- Darstellung sämtlicher Einbauteile, Aussparungen und Aufschwimmsicherungen,
- Abstimmung mit Objektplanung und Bauüberwachung,
- Einarbeitung von Prüf- und Abstimmungsvermerken,
- Kontrolle der eingebauten Bewehrung vor der Betonage einschließlich schriftlicher Dokumentation.

Die Unterlagen sind spätestens 15 Werktage vor Ausführungsbeginn digital und zweifach in Papierform vorzulegen. Mit der Ausführung darf erst nach Freigabe begonnen werden.

Eine gegebenenfalls erforderliche unabhängige bautechnische Prüfung ist nicht Bestandteil dieser Position.

Einschließlich aller Berechnungen, Pläne, Abstimmungen und Überarbeitungen.
Menge: 1,000 psch

**05.03.0020 Oberboden mit teilweise Sedimentablagerungen (Sohlsubstrat) aufnehmen**
Oberboden und aufgefüllte Böden des bestehenden Grabenprofils im Bereich des Schützes abschnittsweise aufnehmen und zur Wiederverwendung seitlich zwischenlagern.

Ausführung in jeder Geländelage, einschließlich Grabensohle und Grabenböschungen bis zu einer Neigung von 1:1,25.

Material schonend lösen, getrennt von sonstigem Aushub lagern und gegen Vermischung, Verunreinigung und Abschwemmen sichern.

Mittlere Abtragstiefe: 0,20 m

Abrechnung nach Aufmaß an der Entnahmestelle.
Menge: 1,000 m³

**05.03.0030 Bodenaushub bis T 1,30 m**
Boden im Bereich der Baugrube profilgerecht lösen, ausheben, laden, fördern und seitlich zur Wiederverwendung zwischenlagern.

Die Aushubtiefe bemisst sich ab Unterkante des zuvor abgetragenen Oberbodens bzw. Sohlsubstrats bis zur planmäßigen Baugrubensohle einschließlich Unterkante des Schotterpakets.

Einschließlich Herstellen erforderlicher Arbeitsräume, Böschungen und Abtreppungen sowie zusätzlicher Vertiefungen für Wasserhaltungsmaßnahmen.

Abtragstiefe: bis 1,30 m.

Abrechnung nach Aufmaß an der Entnahmestelle.
Menge: 5,000 m³

**05.03.0040 Baugrubensohle planieren**
Erdplanum auf der Baugrubensohle unmittelbar vor Einbau der Schottertragschicht profil- und höhengerecht herstellen und mit geeignetem Gerät verdichten.

Einschließlich Abrütteln und Nachverdichten des anstehenden Bodens.

Zulässige Höhenabweichung von der Sollhöhe: ± 2 cm.

Ausführung nach ZTV E-StB 17.
Menge: 3,000 m²

**05.03.0050 Schottertragschicht 0/32 mm, D 20 cm**
Schottertragschicht aus güteüberwachtem, gebrochenem Naturhartgestein liefern, profilgerecht einbauen und verdichten.

Einschließlich Herstellen der Feinplanie mit einer zulässigen Höhenabweichung von ± 2 cm.

Material: gebrochenes Natursteinmaterial
Körnung: 0/32 mm
Dicke im verdichteten Zustand: 20 cm
Menge: 0,600 m³

*Hinweis: Vorbemerkung: Betonbau*
Die Beton- und Stahlbetonarbeiten sind gemäß den Ausführungsunterlagen und den einschlägigen Regelwerken, insbesondere DIN 1045, auszuführen.

Betonanforderungen:

Sauberkeitsschicht: C8/10, X0
Konstruktionsbeton: C30/37, XC4, XF1, WF, Überwachungsklasse 2
Betonstahl: B500B

Die Bewehrung wird gesondert vergütet.

Planmäßig dargestellte Aussparungen, Profilierungen und Anpassungen an Einbauteile sind, soweit keine gesonderten Positionen vorgesehen sind, in die jeweilige Leistung einzurechnen. Die Lieferung gesondert ausgeschriebener Einbauteile ist hiervon ausgenommen.

Es dürfen nur geeignete Abstandhalter aus Faserbeton verwendet werden.

Betonanschlussflächen sind rau, sauber und frei von Zementschlemme sowie losen Bestandteilen herzustellen. Arbeitsfugen sind nur nach Planung beziehungsweise Abstimmung zulässig.

Sichtbar bleibende Kanten sind mit Dreikantleisten, Schenkellänge 20 mm, zu brechen. Sichtbare Arbeitsfugen sind mit Trapezleisten geordnet auszubilden.

Dauerhaft sichtbar bleibende Betonflächen sind nach dem DBV/VDZ-Merkblatt „Sichtbeton“ in Sichtbetonklasse SB 2 herzustellen. Für diese Flächen ist ungebrauchte Schalhaut zu verwenden. Versätze an Schalhautstößen und Arbeitsfugen dürfen höchstens 5 mm betragen.

Der Beton ist fachgerecht nachzubehandeln. Vor Ausführung sind ein Betonierplan und ein Nachbehandlungskonzept vorzulegen. Über die Betonage ist ein Betoniertagebuch zu führen.

**05.03.0060 Sauberkeitsschicht, aus Beton C8/10**
Sauberkeitsschicht, aus Beton C8/10, X0 unter Gründungsbauteilen aller Art (Einzel- und Streifenfundamente, Boden- und Fundamentplatten).

Dicke: ca. 10 cm
Menge: 4,500 m²

**05.03.0070 PE-Folie, 0,5 mm, zweilagig**
PE-Folie, Dicke 0,50 mm, in zwei Lagen auf der Sauberkeitsschicht liefern und verlegen.

Stöße ausreichend überlappen und gegeneinander versetzt anordnen. Folie faltenfrei verlegen und bis zum Einbau der Bewehrung beziehungsweise Betonage gegen Beschädigung sichern.
Menge: 4,500 m²

**05.03.0080 Unterströmtes Wehr einschließlich Schalung herstellen**
Unterströmtes Wehr gemäß Bauwerksplan Nr. 5-02 aus Beton C30/37, XC4, XF1, WF, Überwachungsklasse 2 herstellen.

Beton liefern, fördern, einbringen, verdichten und nachbehandeln, einschließlich Herstellen, Vorhalten und Entfernen der erforderlichen Schalung.

Einschließlich Aussparungen, Profilierungen und Anpassungen an Einbauteile gemäß Ausführungsplanung.

Sichtbar bleibende Betonflächen in Sichtbetonklasse SB 2 herstellen. Sichtbare Kanten mit Dreikantleisten, Schenkellänge 20 mm, brechen.

Beton insbesondere im Bereich der Einbauteile vollständig und hohlraumfrei einbringen und verdichten.

Sohl-, Schwellen-, Öffnungs- und Oberkantenhöhen tachymetrisch erfassen und mit einer Genauigkeit von mindestens ±5 mm dokumentieren.

Bewehrung und Einbauteile werden gesondert vergütet.
Menge: 2,000 m³

**05.03.0090 Betonstahl B500B**
Betonstahl B500B in verschiedenen Durchmessern und Längen liefern, schneiden, biegen und gemäß Bewehrungsplan verlegen.

Einschließlich Bindedraht, erforderlicher Unterstützungen, Montagebewehrung und aller Nebenleistungen.

Abrechnung nach Stahllisten und eingebautem Gewicht.
Menge: 0,300 t

**05.03.0100 HEA 220 Stahl rostfrei mit angeschweißten Kopfbolzen einbetonieren**
Doppel-T-Profil mit Querschnittsabmessungen entsprechend HEA 220 aus nichtrostendem Stahl, Werkstoff 1.4404, einschließlich angeschweißter Kopfbolzen liefern, bearbeiten, einbauen, ausrichten und gemäß Ausführungsplanung in das Stahlbetonschütz einbetonieren.
Stahlprofil:
- Querschnitt entsprechend HEA 220
- Länge in Profilachse: ca. 0,80 m je Träger

Kopfbolzen:
- Werkstoff nichtrostender Stahl, passend zum Grundwerkstoff
- Länge: 80 mm
- Anzahl: 2 Stück je Träger
- Achsabstand: 0,50 m
- mittig auf dem Steg anordnen und fachgerecht anschweißen
Schweißzusätze müssen für den Werkstoff 1.4404 geeignet sein. Schweiß- und Bearbeitungsbereiche sind fachgerecht zu reinigen, zu beizen und zu passivieren.
Träger lage-, höhen- und fluchtgerecht einbauen und während der Betonage gegen Verschieben und Verdrehen sichern. Die planmäßig vorgesehene Profilfläche ist bündig und planeben mit der Betonoberfläche herzustellen.
Einschließlich Zuschnitt, Schweißarbeiten, Befestigungs- und Hilfskonstruktionen sowie sämtlicher Nebenleistungen.
Beton im Bereich des Stahlprofils und der Kopfbolzen vollständig und hohlraumfrei einbringen und verdichten.
Menge: 2,000 St

**05.03.0110 Auflagerkonsole für Holzbalken aus nichtrostendem Stahl**
Auflagerkonsole zur Aufnahme eines Eichenholzbalkens 10/14 cm aus nichtrostendem Stahl, Werkstoff 1.4404, liefern, herstellen und an das Doppel-T-Profil entsprechend HEA 220 anschweißen.

Abmessungen der Konsole:

Breite: 100 mm
Ausladung/Auflagertiefe: 140 mm
Konstruktionshöhe: ca. 100 mm
Auflagerblech: 100 × 140 × 10 mm
Versteifungsblech: dreieckig, ca. 100 × 100 × 10 mm

Oberkante des Auflagerblechs: 20 cm über Bauwerkssohle.

Konsole lage- und höhengerecht ausrichten und umlaufend beziehungsweise gemäß statischer Bemessung an das Stahlprofil anschweißen.

Einschließlich Zuschnitt, Kantenbearbeitung, geeigneter Schweißzusätze sowie sämtlicher Schweiß- und Nebenarbeiten. Schweiß- und Bearbeitungsbereiche fachgerecht reinigen, beizen und passivieren.
Menge: 2,000 St

**05.03.0120 Eichenholzbalken als Dammbalken**
Eichenholzbalken als Dammbalken für das Hubschütz liefern, bearbeiten, einpassen und gemäß Bauwerksplan Nr. 502 einbauen.

Holzart: europäische Eiche, Kernholz, splintfrei
Ausführung: Vollholz, festigkeitssortiert
Querschnitt: 100 × 140 mm
Länge: ca. 1,15 m je Balken
Holzfeuchte bei Lieferung: höchstens 18 %
Oberfläche: vierseitig gehobelt, Kanten gefast
Holzschutz: ohne chemische Behandlung

Holz gerade, maßhaltig und frei von Fäule, Insektenbefall, Baumkante sowie die Gebrauchstauglichkeit beeinträchtigenden Rissen und Fehlstellen liefern.

Einschließlich Zuschnitt, Einpassen und Nachbearbeiten sämtlicher Schnitt-, Bohr- und Hirnholzflächen sowie Herstellen der Bohrungen und Aussparungen für die gesondert ausgeschriebene Verschraubung mit Gewindestangen M12.

Balken lage- und höhengerecht auf den vorgesehenen Auflagerkonsolen einbauen und ausrichten.
Menge: 2,300 m

**05.03.0130 Verschraubung der Eichenholzbalken**
Eichenholzbalken gemäß Bauwerksplan Nr. 502 mit zwei durchgehenden Gewindestangen verschrauben.

Leistung einschließlich:

- 4 Bohrungen Ø 20 mm, mittig und lotrecht durch die Eichenholzbalken,
- 2 Gewindestangen M12 aus nichtrostendem Stahl, Werkstoff 1.4404, Länge je ca. 0,60 m,
- 4 Muttern M12 sowie erforderliche Unterleg- und Distanzscheiben aus nichtrostendem Stahl,
- Anreißen, Bohren, Einsetzen, Ausrichten und gleichmäßiges Verspannen der Balken,
- sämtlicher Befestigungs- und Nebenleistungen.

Bohrungen ausrissfrei herstellen. Holzfasern und Bohrmehl vollständig entfernen. Verschraubung so anziehen, dass die Balken sicher verbunden werden, ohne das Holz unzulässig zu quetschen.
Menge: 2,000 St

**05.03.0140 Aufschwimmsicherung herstellen**
Aufschwimmsicherung der Eichenholzbalken gemäß Bauwerksplan Nr. 502 durch herausnehmbare Sicherungsbolzen herstellen.

Leistung einschließlich:

- 4 Bohrungen durch die seitlichen Stahlprofile, Durchmesser passend zu den Sicherungsbolzen, ca. 25 mm, oberhalb der Holzbalken angeordnet,
- Bohrungen gratfrei herstellen, Kanten brechen und fachgerecht nachbehandeln,
- 2 Sicherungsbolzen aus nichtrostendem Stahl, Werkstoff 1.4404, Durchmesser ca. 20 mm, Länge ca. 250 mm,
- Bolzen mit angeschweißtem oder fest verbundenem Handgriff,
- je Bolzen ein Sicherungsklappstecker aus nichtrostendem Stahl mit unverlierbarer Sicherungskette,
- Einpassen, Ausrichten und vollständige Funktionsprüfung.

Sicherungsbolzen leichtgängig und ohne Werkzeug ein- und ausbaubar ausführen. Die Konstruktion muss ein Aufschwimmen der Holzbalken sicher verhindern.

Schweiß-, Bohr- und Bearbeitungsstellen an den nichtrostenden Stahlteilen fachgerecht reinigen, beizen und passivieren.
Menge: 2,000 St

**05.03.0150 Gelagerten Bodenaushub einbauen**
Seitlich gelagertes und zur Wiederverfüllung geeignetes Aushubmaterial aufnehmen, fördern und im Arbeitsraum profilgerecht wieder einbauen.

Material in Lagen von höchstens 20 cm einbauen und lagenweise mit geeignetem Gerät verdichten.

Geforderter Verdichtungsgrad: DPr ≥ 100 %.

Einschließlich Herstellen der planmäßigen Gelände- und Böschungsprofile sowie sämtlicher erforderlicher Nebenleistungen.

Abrechnung nach dem eingebauten und verdichteten Volumen gemäß Aufmaß an der Einbaustelle.
Menge: 5,000 m³

**05.03.0160 Oberboden / Sohlsubstrat einbauen**
Seitlich gelagertes, für den Wiedereinbau geeignetes Sohlsubstrat aufnehmen und im Bereich der Grabensohle sowie der Übergänge zum Bauwerk profilgerecht wieder einbauen.
Material schonend und ohne Vermischung mit ungeeignetem Boden einbauen. Grabenprofil, Sohle und Böschungen entsprechend dem ursprünglichen beziehungsweise planmäßigen Zustand wiederherstellen.
Einschließlich Verteilen, Planieren und erforderlicher Nebenleistungen.
Abrechnung nach eingebautem Volumen gemäß Aufmaß an der Einbaustelle.
Menge: 1,000 m³

**05.03.0170 Sohlsubstrat im Ein- und Auslaufbereich liefern und einbauen**
Gewässertypisches mineralisches Sohlsubstrat liefern und zur Ergänzung des vorhandenen Materials im Bereich der Grabensohle sowie der Übergänge zum Bauwerk profilgerecht einbauen.

Material hinsichtlich Zusammensetzung und Körnung an die vorhandene Grabensohle anpassen. Sohlsubstrat so einbauen, dass gleichmäßige Übergänge ohne Absätze oder abflussbehindernde Unebenheiten entstehen.

Einschließlich Lieferung, Transport, Einbau, Verzahnung mit dem vorhandenen Sohlmaterial und Profilierung.

Abrechnung nach eingebautem Volumen.
Menge: 1,000 m³

**05.03.0180 Funktionsprüfung und Übergabe des unterströmten Wehrs**
Unterströmtes Wehr mit herausnehmbaren Dammbalken nach vollständiger Fertigstellung und vor der Abnahme auf Funktionsfähigkeit prüfen.

Sämtliche Dammbalken probeweise vollständig einsetzen und wieder herausnehmen. Passgenauigkeit, Leichtgängigkeit, sicherer Sitz und vollständige Auflage der Balken sowie Verschraubungen, Auflager, Führungselemente, Distanzscheiben und Aufschwimmsicherungen prüfen.

Funktionsprüfung gemeinsam mit Auftraggeber und Bauüberwachung durchführen. Betreiber in das Einsetzen, Herausnehmen, die Höhenanpassung und das Lagern der Dammbalken einweisen.

Über die Funktionsprüfung und Übergabe ist ein Protokoll anzufertigen und dem Auftraggeber digital zu übergeben. Festgestellte Mängel sind vor der Abnahme zu beseitigen.

Einschließlich aller erforderlichen Arbeitskräfte, Geräte, Hilfsmittel und Dokumentationen.
Menge: 1,000 psch

#### Titel 05.04 Grabenmodellierung / Gefälleanpassung

**05.04.0010 Graben säubern und Vorflut wiederherstellen**
Vorhandenen Graben säubern und Vorflut wiederherstellen.

Sohlbreite: über 0,40 bis 0,50 m.
Grabentiefe: über 0,75 bis 1,25 m.
Böschungsneigung: 1 : 2.

Anfallende Aushub- und Räumgutmenge im Mittel 0,2 m³/m.

Grabenablagerungen, Sedimente, Bewuchsreste, lose Bodenbestandteile und sonstiges Räumgut lösen und aufnehmen.

Sohle und Böschungen profilgerecht herstellen. Unebenheiten beseitigen und einen gleichmäßigen, abflusswirksamen Grabenquerschnitt herstellen.

Aushub und Räumgut laden, innerhalb der Baustelle bis 0,40 km fördern und auf der Zwischenlagerfläche des Auftragnehmers geordnet lagern.

Einschließlich aller erforderlichen Nebenleistungen.

Abtransport sowie Verwertung oder Beseitigung des zwischengelagerten Materials werden gesondert vergütet.
Menge: 710,000 m

*Hinweis: Vorbemerkung Entsorgung Räumgut*
Das bei der Räumung und Neuprofilierung der Gräben anfallende Räumgut ist entsprechend seiner abfallrechtlichen Einstufung aufzunehmen, erforderlichenfalls getrennt zwischenzulagern, zu laden, zu transportieren und einer zugelassenen Verwertungs- oder Beseitigungsanlage zuzuführen.
Die Einstufung des Räumgutes erfolgt auf Grundlage erforderlicher Deklarationsanalysen. Bei einer Ablagerung auf einer Deponie sind die Anforderungen der Deponieverordnung (DepV) sowie die Annahmebedingungen der jeweiligen Deponie einzuhalten. Für andere Verwertungswege gelten die jeweils einschlägigen abfall- und bodenschutzrechtlichen Vorschriften.
Unterschiedlich eingestufte Räumgutmengen sind getrennt zu entnehmen, zwischenzulagern, zu laden und der vorgesehenen Verwertung oder Beseitigung zuzuführen. Eine Vermischung unterschiedlich eingestufter Materialien ist nicht zulässig.
Die Wahl der Verwertungs- oder Beseitigungsanlage obliegt dem Auftragnehmer. Die Anlage muss zur Annahme des jeweiligen Räumgutes berechtigt sein. Die vorgesehene Anlage und deren Annahmeberechtigung sind der Bauüberwachung vor Beginn der Abfuhr nachzuweisen. Die erforderlichen Transportentfernungen sind in die Einheitspreise einzukalkulieren.
Ab der Übernahme des Räumgutes obliegen dem Auftragnehmer die ordnungsgemäße Beförderung und die vertragsgemäße Durchführung der Verwertung oder Beseitigung. Die gesetzlichen Verantwortlichkeiten der Beteiligten bleiben unberührt.
Die ordnungsgemäße Verwertung oder Beseitigung ist durch Wiegescheine und Übernahmescheine sowie, soweit erforderlich, durch Begleitscheine und Entsorgungsnachweise zu belegen. Die Nachweise sind der Bauüberwachung vollständig vorzulegen.
Die Abrechnung der Transportleistungen erfolgt nach dem durch gemeinsames Aufmaß ermittelten Volumen des Räumgutes im Graben vor der Entnahme. Die Abrechnung der Annahme-, Behandlungs-, Verwertungs- oder Beseitigungsgebühren erfolgt nach der tatsächlich angenommenen Masse in Tonnen gemäß Wiegeschein einer geeichten Waage der jeweiligen Anlage.
Da die Mengen der einzelnen Material- oder Deklarationsklassen vorab nicht abschließend bestimmt werden können, sind Mengenverschiebungen zwischen den jeweiligen Positionen möglich.
Eine Umrechnung zwischen Volumen und Masse erfolgt nicht.
Alle mit der Abfuhr verbundenen Leistungen, insbesondere Laden, innerbetriebliche Transporte, getrennte Zwischenlagerung und Ladungssicherung, sind, sofern nicht gesondert ausgeschrieben, in die Einheitspreise der Transportpositionen einzukalkulieren.

**05.04.0020 Untersuchung zur Abfalldeklaration**
Soweit für die ordnungsgemäße Verwertung oder Entsorgung erforderlich, sind zusätzliche umwelttechnische Untersuchungen des anfallenden Räumgutes durchzuführen.
Die Beprobung und Untersuchung sind nach den Anforderungen des vorgesehenen Entsorgungsweges, insbesondere der Deponieverordnung (DepV) und der LAGA PN 98, durchzuführen.
Die Leistung umfasst die Bildung der erforderlichen Haufwerke, die Probenahme, die labortechnische Untersuchung sowie die Erstellung der Deklarationsanalysen und Untersuchungsberichte.
Alle hierfür erforderlichen Aufwendungen, insbesondere für das Bilden und Umsetzen der Haufwerke, die Probenahme, die Laboruntersuchungen und die Dokumentation der Ergebnisse, sind in den Einheitspreis einzurechnen.
Menge: 1,000 St

**05.04.0030 Räumgut aufnehmen, verladen und abtransportieren – Material DK 0**
Bodenmaterial aus dem Zwischenlager aufnehmen, verladen und zu einer zugelassenen Deponie transportieren.
Materialklasse: DK0 gemäß Deponieverordnung.
Im Einheitspreis enthalten sind alle Aufwendungen für Aufnahme aus dem Zwischenlager, Laden, innerbetriebliche Transporte, Transport zur Verwertungsanlage sowie Sicherung der Ladung.
Menge: 36,000 m³

**05.04.0040 Deponiegebühren – Material DK 0**
Gebühren der Deponie für Material der Deponieklasse DK0 gemäß Deponieverordnung.
Abrechnung nach tatsächlich angenommener Masse gemäß Wiegeschein einer geeichten Waage der jeweiligen Deponie.
Menge: 66,000 t

**05.04.0050 Räumgut aufnehmen, verladen und abtransportieren – Material DK I**
Bodenmaterial aus dem Zwischenlager aufnehmen, verladen und zu einer zugelassenen Deponie der Klasse DK1 transportieren.
Materialklasse: DK1 gemäß Deponieverordnung.
Menge: 36,000 m³

**05.04.0060 Deponiegebühren – Material DK I**
Gebühren der Deponie für Material der Deponieklasse DK1 gemäß Deponieverordnung.
Abrechnung nach tatsächlich angenommener Masse gemäß Wiegeschein einer geeichten Waage der jeweiligen Deponie.
Menge: 66,000 t

**05.04.0070 Räumgut aufnehmen, verladen und abtransportieren – Material DK II**
Bodenmaterial aus dem Zwischenlager aufnehmen, verladen und zu einer zugelassenen Deponie der Klasse DK2 transportieren.
Materialklasse: DK2 gemäß Deponieverordnung.
Menge: 36,000 m³

**05.04.0080 Deponiegebühren – Material DK II**
Gebühren der Deponie für Material der Deponieklasse DK2 gemäß Deponieverordnung.
Abrechnung nach tatsächlich angenommener Masse gemäß Wiegeschein einer geeichten Waage der jeweiligen Deponie.
Menge: 66,000 t

**05.04.0090 Räumgut aufnehmen, verladen und abtransportieren – Material DK III**
Bodenmaterial aus dem Zwischenlager aufnehmen, verladen und zu einer zugelassenen Deponie der Klasse DK3 transportieren.
Materialklasse: DK3 gemäß Deponieverordnung.
Menge: 36,000 m³

**05.04.0100 Deponiegebühren – Material DK III**
Gebühren der Deponie für Material der Deponieklasse DK3 gemäß Deponieverordnung.
Abrechnung nach tatsächlich angenommener Masse gemäß Wiegeschein einer geeichten Waage der jeweiligen Deponie.
Menge: 66,000 t

#### Titel 05.05 Ausgleichsfläche / Wall

**05.05.0010 Oberboden einschließlich Grasnarbe abtragen, seitlich lagern, D 20cm, Ausgleichsfläche**
Oberboden einschließlich vorhandener Grasnarbe im Bereich der Ausgleichsfläche profilgerecht in einer mittleren Schichtdicke von 20 cm abtragen und zur späteren Wiederverwendung seitlich innerhalb des Baufeldes geordnet zwischenlagern.
Menge: 550,000 m²

**05.05.0020 Unterboden abtragen und fördern, D 10cm**
Unterboden im Bereich der Ausgleichsfläche profilgerecht in einer mittleren Abtragstiefe von 10 cm lösen, aufnehmen, laden, innerhalb des Baufeldes über eine Förderstrecke bis ca. 300 m fördern und zur späteren Wiederverwendung geordnet zwischenlagern.
Menge: 550,000 m²

**05.05.0030 Oberboden, seitlich gelagert, auftragen, D 20cm, Ausgleichsfläche**
Seitlich zwischengelagerten Oberboden einschließlich Grasnarbe aufnehmen und im Bereich der Ausgleichsfläche in einer gleichmäßigen Schichtdicke von 20 cm profilgerecht wieder auftragen.
Verdichtungen sowie Vermischungen mit dem anstehenden Unterboden sind zu vermeiden.
Menge: 550,000 m²

**05.05.0040 Oberboden einschließlich Grasnarbe abtragen, seitlich lagern, D 20cm, Verwallung**
Oberboden einschließlich vorhandener Grasnarbe im Bereich der Verwallung profilgerecht in einer mittleren Schichtdicke von 20 cm abtragen und zur späteren Wiederverwendung seitlich innerhalb des Baufeldes geordnet zwischenlagern.
Menge: 170,000 m²

**05.05.0050 Unterboden aufnehmen und Verwallung herstellen**
Seitlich zwischengelagerten, für den Wiedereinbau geeigneten Unterboden aufnehmen, laden, innerhalb des Baufeldes fördern und zur Herstellung der Verwallung gemäß Lage- und Höhenplan profilgerecht einbauen.

Verwallung mit folgenden Abmessungen herstellen:

Wallkrone: 0,50 m breit,
Böschungsneigungen: 1:2,
Länge: ca. 100 m,
Höhenlage der fertigen Wallkrone: 107,69 m NHN.

Die Auftragshöhe ist entsprechend der vorhandenen Geländehöhe variabel auszuführen. Das Erdplanum des Wallkörpers ist so herzustellen, dass nach dem gesondert ausgeschriebenen Auftrag der 20 cm dicken Oberbodenschicht die planmäßige Kronenhöhe und das vorgesehene Wallprofil erreicht werden.

Unterboden lagenweise in Schichtdicken von höchstens 30 cm einbauen und so verdichten, dass ein standfester und dauerhaft setzungsarmer Wallkörper entsteht. Übergänge und Anschlüsse an das vorhandene Gelände sind gleichmäßig auszuziehen.

Die planmäßige Kronenhöhe darf nicht unterschritten werden. Die zulässige Überschreitung beträgt höchstens 2 cm. Lage, Wallprofil und Höhen sind vor dem Oberbodenauftrag vermessungstechnisch zu kontrollieren und zu dokumentieren.

Einschließlich Aufnehmen aus dem Zwischenlager, Laden, innerbaustellischem Transport bis 300 m, lagenweisem Einbau, Verdichten, Profilieren, Höhenkontrolle und erforderlichem Nacharbeiten.

Abgerechnet wird das eingebaute und verdichtete Volumen des Unterbodens nach gemeinsamem Aufmaß.
Menge: 55,000 m³

**05.05.0060 Oberboden, seitlich gelagert, auftragen, D 20cm, Verwallung**
Seitlich zwischengelagerten Oberboden einschließlich Grasnarbe aufnehmen und auf den Böschungs- und Kronenflächen der Verwallung in einer gleichmäßigen Schichtdicke von 20 cm profilgerecht auftragen.
Verdichtungen des Oberbodens sowie Vermischungen mit dem eingebauten Unterboden sind zu vermeiden.
Fehlstellen nach Abschluss mit standortgerechtem, mit der Umweltbaubegleitung abgestimmtem Saatgut nachsäen und bis zur Abnahme pflegen.
Menge: 170,000 m²
